# Relleno para drenaje, con agregados reciclados

- Propiedad del archivo: CYPE INGENIEROS, S.A.
- Formato: FIEBDC-3/2002
- Ámbito geográfico: Honduras
- Divisa: HNL
- Costes indirectos: 3.00 %
- Gastos generales: 13.00 %
- Beneficio industrial: 6.00 %
- IVA: 15.00 %

## A Acondicionamiento del terreno

### AU Drenajes

#### AUR Rellenos

**AUR041** m³ Relleno para drenaje, con agregados reciclados.
Relleno con agregado reciclado de concreto de 40 a 80 mm de diámetro, para drenaje, y compactación en tongadas sucesivas de 30 cm de espesor máximo con pisón vibrante de guiado manual.
Criterio de valoración económica: El precio no incluye la red de drenaje ni la realización de la prueba Proctor Modificado.
Incluye: Descarga a pie de tajo de los agregados a utilizar en los trabajos de relleno. Replanteo general y de niveles. Extendido del material de relleno en tongadas de espesor uniforme. Humectación o desecación de cada tongada. Compactación.
Criterio de medición de proyecto: Volumen medido sobre los planos de perfiles transversales del Proyecto, que definen el movimiento de tierras a realizar en obra.
Criterio de medición de obra: Se medirá, en perfil compactado, el volumen realmente ejecutado según especificaciones de Proyecto, sin incluir los incrementos por excesos de excavación no autorizados.

| Código | Ud | Descripción | Rendimiento | Precio | Importe |
|---|---|---|---|---|---|
| mt01aro010h | t | Agregado reciclado de concreto, de granulometría comprendida entre 40 y 80 mm, suministrado mediante camión. (material) | 2.325 | 282.59 | 657.02 |
| mq01pan010a | h | Pala cargadora sobre neumáticos de 120 kW/1,9 m³. (maquinaria) | 0.022 | 1019.03 | 22.42 |
| mq04cab010c | h | Camión basculante de 12 t de carga, de 162 kW. (maquinaria) | 0.017 | 1017.51 | 17.30 |
| mq02rop020 | h | Pisón vibrante de guiado manual, de 80 kg, con placa de 30x30 cm, tipo rana. (maquinaria) | 0.343 | 88.65 | 30.41 |
| mq02cia020j | h | Camión cisterna, de 8 m³ de capacidad. (maquinaria) | 0.013 | 2689.05 | 34.96 |
| mo113 | h | Peón de albañilería. (mano de obra) | 0.376 | 83.20 | 31.28 |
| % | % | Herramienta menor | 2 % | 793.39 | 15.87 |
|  |  | Costes directos |  |  | 809.26 |
