# Acero para concreto

- Propiedad del archivo: CYPE INGENIEROS, S.A.
- Formato: FIEBDC-3/2002
- Ámbito geográfico: Honduras
- Divisa: HNL
- Costes indirectos: 3.00 %
- Gastos generales: 13.00 %
- Beneficio industrial: 6.00 %
- IVA: 15.00 %

## C Cimentaciones

### CH Concretos, aceros y encofrados

#### CHA Aceros

**CHA010** kg Acero para concreto.
Acero Grado 60 (fy=4200 kg/cm²) para corte, doblado y montaje de la armadura en placa de cimientos. Incluso alambre de atar y separadores.
Incluye: Corte y doblado de la armadura. Montaje y colocación de la armadura con separadores homologados. Sujeción de la armadura.
Criterio de medición de proyecto: Peso teórico calculado según documentación gráfica de Proyecto.
Criterio de medición de obra: Se calculará el peso teórico de la armadura ejecutada según especificaciones de Proyecto.

| Código | Ud | Descripción | Rendimiento | Precio | Importe |
|---|---|---|---|---|---|
| mt07sep010aa | Ud | Separador homologado de plástico, para armaduras de cimentaciones de varios diámetros. (material) | 0.060 | 4.19 | 0.25 |
| mt07aco110g | kg | Acero en varillas corrugadas, Grado 60 (fy=4200 kg/cm²), de varios diámetros, según ASTM A 615. (material) | 1.020 | 24.14 | 24.62 |
| mt08var050 | kg | Alambre galvanizado para atar, de 1,30 mm de diámetro. (material) | 0.005 | 39.09 | 0.20 |
| op00ciz020 |  | Cizalla para acero en varillas corrugadas. | 1.000 | 0.00 | 0.00 |
| op00ata010 |  | Atadora de armadura. | 1.000 | 0.00 | 0.00 |
| mo043 | h | Armador de hierro. (mano de obra) | 0.010 | 120.22 | 1.20 |
| mo090 | h | Ayudante de armador de hierro. (mano de obra) | 0.014 | 89.80 | 1.26 |
| % | % | Herramienta menor | 2 % | 27.53 | 0.55 |
|  |  | Costes directos |  |  | 28.08 |
