# Concreto de limpieza

- Propiedad del archivo: CYPE INGENIEROS, S.A.
- Formato: FIEBDC-3/2002
- Ámbito geográfico: Honduras
- Divisa: HNL
- Costes indirectos: 3.00 %
- Gastos generales: 13.00 %
- Beneficio industrial: 6.00 %
- IVA: 15.00 %

## C Cimentaciones

### CH Concretos, aceros y encofrados

#### CHH Concretos

**CHH005** m³ Concreto de limpieza.
Concreto f'c=100 kg/cm² (1000 psi), clase de exposición F0 S0 P0 C0, tamaño máximo del agregado 19 mm, consistencia blanda, mezclado en obra y fundido con medios manuales, para formación de capa de concreto de limpieza y nivelado de fondos de cimentación, en el fondo de la excavación previamente realizada.
Incluye: Replanteo. Colocación de toques y/o formación de maestras. Preparación del concreto. Fundido y compactación del concreto. Coronación y enrase del concreto.
Criterio de medición de proyecto: Volumen teórico, según documentación gráfica de Proyecto.
Criterio de medición de obra: Se medirá el volumen teórico ejecutado según especificaciones de Proyecto, sin incluir los incrementos por excesos de excavación no autorizados.

| Código | Ud | Descripción | Rendimiento | Precio | Importe |
|---|---|---|---|---|---|
| mt08aaa010a | m³ | Agua. (material) | 0.194 | 39.00 | 7.57 |
| mt01arg000i | m³ | Arena cribada. (material) | 0.588 | 353.18 | 207.67 |
| mt01arg001ii | m³ | Agregado grueso homogeneizado, de tamaño máximo 19 mm. (material) | 1.029 | 317.86 | 327.08 |
| mt08cem000i | kg | Cemento gris en sacos. (material) | 194.250 | 4.24 | 823.62 |
| mq06hor010 | h | Mezcladora de concreto eléctrica con una capacidad de amasado de 160 l. (maquinaria) | 0.693 | 77.82 | 53.93 |
| mo045 | h | Armador, en trabajos de colocación del concreto. (mano de obra) | 0.090 | 118.68 | 10.68 |
| mo092 | h | Ayudante de armador, en trabajos de colocación del concreto. (mano de obra) | 0.181 | 88.65 | 16.05 |
| mo113 | h | Peón de albañilería. (mano de obra) | 1.266 | 82.13 | 103.98 |
| mo112 | h | Peón especializado de albañilería. (mano de obra) | 1.326 | 83.48 | 110.69 |
| % | % | Herramienta menor | 2 % | 1661.27 | 33.23 |
|  |  | Costes directos |  |  | 1694.50 |
