# Demolición de falso piso o vereda de concreto

- Propiedad del archivo: CYPE INGENIEROS, S.A.
- Formato: FIEBDC-3/2002
- Ámbito geográfico: Honduras
- Divisa: HNL
- Costes indirectos: 3.00 %
- Gastos generales: 13.00 %
- Beneficio industrial: 6.00 %
- IVA: 15.00 %

## D Demoliciones

### DM Firmes y pavimentos

#### DMX Pistas y veredas

**DMX021** m² Demolición de falso piso o vereda de concreto.
Demolición de faslo piso o vereda de concreto en masa de 15 a 25 cm de espesor, con martillo neumático, y carga manual sobre camión o contenedor.
Criterio de valoración económica: El precio no incluye la demolición de la base soporte.
Incluye: Demolición del elemento. Fragmentación de los escombros en piezas manejables. Retirada y acopio de escombros. Limpieza de los restos de obra. Carga manual de escombros sobre camión o contenedor.
Criterio de medición de proyecto: Superficie medida según documentación gráfica de Proyecto.
Criterio de medición de obra: Se medirá la superficie realmente demolida según especificaciones de Proyecto.

| Código | Ud | Descripción | Rendimiento | Precio | Importe |
|---|---|---|---|---|---|
| mq05mai030 | h | Martillo neumático. (maquinaria) | 0.303 | 103.35 | 31.32 |
| mq05pdm010a | h | Compresor portátil eléctrico 2 m³/min de caudal. (maquinaria) | 0.303 | 96.51 | 29.24 |
| mo112 | h | Peón especializado de albañilería. (mano de obra) | 0.331 | 88.28 | 29.22 |
| mo113 | h | Peón de albañilería. (mano de obra) | 0.223 | 86.84 | 19.37 |
| % | % | Herramienta menor | 2 % | 109.15 | 2.18 |
|  |  | Costes directos |  |  | 111.33 |
