# Tasa de disposición final por entrega de bidón con residuos peligrosos a gestor autorizado

- Propiedad del archivo: CYPE INGENIEROS, S.A.
- Formato: FIEBDC-3/2002
- Ámbito geográfico: Honduras
- Divisa: HNL
- Costes indirectos: 3.00 %
- Gastos generales: 13.00 %
- Beneficio industrial: 6.00 %
- IVA: 15.00 %

## G Gestión de residuos

### GE Gestión de residuos peligrosos

#### GEC Entrega de residuos peligrosos a gestor autorizado

**GEC010** Ud Tasa de disposición final por entrega de bidón con residuos peligrosos a gestor autorizado.
Tasa de disposición final por entrega a gestor autorizado de residuos peligrosos, de bidón de 60 litros de capacidad con otros disolventes, líquidos de limpieza y licores madre orgánicos procedentes de la construcción o demolición.
Criterio de valoración económica: El precio no incluye el recipiente ni el transporte.
Criterio de medición de proyecto: Número de unidades previstas, según documentación gráfica de Proyecto.
Criterio de medición de obra: Se medirá el número de unidades realmente entregadas según especificaciones de Proyecto.

| Código | Ud | Descripción | Rendimiento | Precio | Importe |
|---|---|---|---|---|---|
| mt08grg030fa | Ud | Tasa de disposición final por entrega a gestor autorizado de residuos peligrosos de bidón de 60 litros de capacidad, con otros disolventes, líquidos de limpieza y licores madre orgánicos procedentes de la construcción o demolición. (material) | 1.000 | 1446.08 | 1446.08 |
| % | % | Herramienta menor | 2 % | 1446.08 | 28.92 |
|  |  | Costes directos |  |  | 1475.00 |
