# Tubo de fundición dúctil

- Propiedad del archivo: CYPE INGENIEROS, S.A.
- Formato: FIEBDC-3/2002
- Ámbito geográfico: Honduras
- Divisa: HNL
- Costes indirectos: 3.00 %
- Gastos generales: 13.00 %
- Beneficio industrial: 6.00 %
- IVA: 15.00 %

## I Instalaciones

### IU Urbanas

#### IUA Redes de agua potable

**IUA010** m Tubo de fundición dúctil.
Tubo de fundición dúctil para unión por enchufe y caña, con junta elastomérica estándar, de 350 mm de diámetro nominal. Incluso juntas de goma y lubricante para montaje.
Criterio de valoración económica: El precio incluye los equipos y la maquinaria necesarios para el desplazamiento y la disposición en obra de los elementos.
Incluye: Replanteo del recorrido de la tubería. Descenso y colocación de los tubos en el fondo de la zanja. Montaje, conexionado y comprobación de su correcto funcionamiento.
Criterio de medición de proyecto: Longitud medida según documentación gráfica de Proyecto.
Criterio de medición de obra: Se medirá la longitud realmente ejecutada según especificaciones de Proyecto.

| Código | Ud | Descripción | Rendimiento | Precio | Importe |
|---|---|---|---|---|---|
| mt37tfd010ia | m | Tubo de fundición dúctil para unión por enchufe y caña, con junta elastomérica estándar, de 350 mm de diámetro nominal. (material) | 1.000 | 3733.64 | 3733.64 |
| mt11ade100a | kg | Lubricante para unión mediante junta elástica de tubos y accesorios. (material) | 0.008 | 657.88 | 5.26 |
| mq04cag010a | h | Camión con grúa de hasta 6 t. (maquinaria) | 0.022 | 1252.57 | 27.56 |
| mo008 | h | Fontanero. (mano de obra) | 0.048 | 118.70 | 5.70 |
| mo107 | h | Ayudante de fontanero. (mano de obra) | 0.048 | 86.19 | 4.14 |
| % | % | Herramienta menor | 2 % | 3776.30 | 75.53 |
|  |  | Costes directos |  |  | 3851.83 |
