# Pieza para tubo de fundición dúctil

- Propiedad del archivo: CYPE INGENIEROS, S.A.
- Formato: FIEBDC-3/2002
- Ámbito geográfico: Honduras
- Divisa: HNL
- Costes indirectos: 3.00 %
- Gastos generales: 13.00 %
- Beneficio industrial: 6.00 %
- IVA: 15.00 %

## I Instalaciones

### IU Urbanas

#### IUA Redes de agua potable

**IUA015** Ud Pieza para tubo de fundición dúctil.
Codo 11° 15' de fundición dúctil con dos bridas, de 60 mm de diámetro nominal.
Incluye: Replanteo. Montaje y conexionado.
Criterio de medición de proyecto: Número de unidades previstas, según documentación gráfica de Proyecto.
Criterio de medición de obra: Se medirá el número de unidades realmente ejecutadas según especificaciones de Proyecto.

| Código | Ud | Descripción | Rendimiento | Precio | Importe |
|---|---|---|---|---|---|
| mt37tfd013aaa | Ud | Codo 11° 15' de fundición dúctil con dos bridas, de 60 mm de diámetro nominal. (material) | 1.000 | 1256.33 | 1256.33 |
| mo008 | h | Fontanero. (mano de obra) | 0.121 | 117.18 | 14.18 |
| mo107 | h | Ayudante de fontanero. (mano de obra) | 0.121 | 85.08 | 10.29 |
| % | % | Herramienta menor | 2 % | 1280.80 | 25.62 |
|  |  | Costes directos |  |  | 1306.42 |
