# Centro de transformación prefabricado

- Propiedad del archivo: CYPE INGENIEROS, S.A.
- Formato: FIEBDC-3/2002
- Ámbito geográfico: Honduras
- Divisa: HNL
- Costes indirectos: 3.00 %
- Gastos generales: 13.00 %
- Beneficio industrial: 6.00 %
- IVA: 15.00 %

## I Instalaciones

### IU Urbanas

#### IUC Centros de transformación

**IUC040** Ud Centro de transformación prefabricado.
Centro de transformación prefabricado, monobloque, de concreto reforzado, de 3280x2380x3045 mm, apto para contener un transformador y el material eléctrico necesario. Incluso transporte y descarga. Totalmente montado.
Incluye: Transporte y descarga. Colocación y nivelación.
Criterio de medición de proyecto: Número de unidades previstas, según documentación gráfica de Proyecto.
Criterio de medición de obra: Se medirá el número de unidades realmente ejecutadas según especificaciones de Proyecto.

| Código | Ud | Descripción | Rendimiento | Precio | Importe |
|---|---|---|---|---|---|
| mt35ctr010a | Ud | Centro de transformación prefabricado, monobloque, de concreto reforzado, de 3280x2380x3045 mm, apto para contener un transformador y el material eléctrico necesario. (material) | 1.000 | 194388.36 | 194388.36 |
| mo020 | h | Albañil. (mano de obra) | 2.411 | 115.52 | 278.52 |
| mo077 | h | Ayudante de albañil. (mano de obra) | 2.411 | 86.35 | 208.19 |
| % | % | Herramienta menor | 2 % | 194875.07 | 3897.50 |
|  |  | Costes directos |  |  | 198772.57 |
