# Caja de registro para líneas subterráneas de alta tensión

- Propiedad del archivo: CYPE INGENIEROS, S.A.
- Formato: FIEBDC-3/2002
- Ámbito geográfico: Honduras
- Divisa: HNL
- Costes indirectos: 3.00 %
- Gastos generales: 13.00 %
- Beneficio industrial: 6.00 %
- IVA: 15.00 %

## I Instalaciones

### IU Urbanas

#### IUM Líneas subterráneas de alta tensión

**IUM005** Ud Caja de registro para líneas subterráneas de alta tensión.
Caja de registro prefabricada de concreto, sin fondo, de 145x90x150 cm de medidas interiores y 8 cm de espesor de pared, boca de acceso de 62x117 cm, con paredes rebajadas para la entrada de tubos, capaz de soportar una carga de 400 kN, con marco de acero galvanizado y tapa de concreto reforzado, de 128x74x5 cm, carga de rotura 125 kN, para líneas subterráneas de alta tensión.
Criterio de valoración económica: El precio no incluye la excavación ni el relleno del trasdós.
Incluye: Replanteo. Colocación de la caja de registro prefabricada. Ejecución de taladros para conexionado de tubos. Conexionado de los tubos a la caja de registro. Colocación del marco y la tapa.
Criterio de medición de proyecto: Número de unidades previstas, según documentación gráfica de Proyecto.
Criterio de medición de obra: Se medirá el número de unidades realmente ejecutadas según especificaciones de Proyecto.

| Código | Ud | Descripción | Rendimiento | Precio | Importe |
|---|---|---|---|---|---|
| mt35arg010h | Ud | Caja de registro prefabricada de concreto, sin fondo, de 145x90x150 cm de medidas interiores y 8 cm de espesor de pared, boca de acceso de 62x117 cm, con paredes rebajadas para la entrada de tubos, capaz de soportar una carga de 400 kN, para líneas eléctricas subterráneas. (material) | 1.000 | 6161.94 | 6161.94 |
| mt35arg015c | Ud | Marco de acero galvanizado y tapa de concreto reforzado, de 128x74x5 cm, carga de rotura 125 kN. (material) | 1.000 | 2304.60 | 2304.60 |
| mo020 | h | Albañil. (mano de obra) | 0.603 | 114.04 | 68.77 |
| mo077 | h | Ayudante de albañil. (mano de obra) | 0.603 | 85.25 | 51.41 |
| % | % | Herramienta menor | 2 % | 8586.72 | 171.73 |
|  |  | Costes directos |  |  | 8758.45 |
