# Línea aérea de alumbrado público

- Propiedad del archivo: CYPE INGENIEROS, S.A.
- Formato: FIEBDC-3/2002
- Ámbito geográfico: Honduras
- Divisa: HNL
- Costes indirectos: 3.00 %
- Gastos generales: 13.00 %
- Beneficio industrial: 6.00 %
- IVA: 15.00 %

## I Instalaciones

### IU Urbanas

#### IUP Redes de alumbrado público

**IUP100** m Línea aérea de alumbrado público.
Línea aérea de alumbrado público formada por cable multipolar RZ, con conductores de cobre de 4x4 mm² de sección, reacción al fuego clase Fca, siendo su tensión asignada de 0,6/1 kV. Incluso accesorios y elementos de sujeción. Totalmente montada, conexionada y probada.
Incluye: Replanteo. Tendido y fijación del cable. Conexionado del cable.
Criterio de medición de proyecto: Longitud medida según documentación gráfica de Proyecto.
Criterio de medición de obra: Se medirá la longitud realmente ejecutada según especificaciones de Proyecto.

| Código | Ud | Descripción | Rendimiento | Precio | Importe |
|---|---|---|---|---|---|
| mt35cun300e | m | Cable multipolar RZ, siendo su tensión asignada de 0,6/1 kV, reacción al fuego clase Fca según UNE-EN 50575, con conductor de cobre clase 2 de 4x4 mm² de sección, con aislamiento de polietileno reticulado (R). Según UNE 21030-2. (material) | 1.000 | 142.81 | 142.81 |
| mt35www010 | Ud | Material auxiliar para instalaciones eléctricas. (material) | 1.000 | 50.26 | 50.26 |
| mo003 | h | Electricista. (mano de obra) | 0.018 | 118.70 | 2.14 |
| mo102 | h | Ayudante de electricista. (mano de obra) | 0.018 | 86.19 | 1.55 |
| % | % | Herramienta menor | 2 % | 196.76 | 3.94 |
|  |  | Costes directos |  |  | 200.70 |
