# Aspersor

- Propiedad del archivo: CYPE INGENIEROS, S.A.
- Formato: FIEBDC-3/2002
- Ámbito geográfico: Honduras
- Divisa: HNL
- Costes indirectos: 3.00 %
- Gastos generales: 13.00 %
- Beneficio industrial: 6.00 %
- IVA: 15.00 %

## I Instalaciones

### IU Urbanas

#### IUR Redes de riego

**IUR060** Ud Aspersor.
Aspersor aéreo de giro por impacto, de aluminio, con arco ajustable, radio de 5 a 62 m regulable, conexión de 3/4" de diámetro, con tubo de acero galvanizado. Incluso accesorios de conexión a la tubería de abastecimiento y distribución. Totalmente montado, conexionado y probado.
Incluye: Instalación en el terreno y conexión hidráulica a la tubería de abastecimiento y distribución. Limpieza hidráulica de la unidad. Ajuste del caudal de agua.
Criterio de medición de proyecto: Número de unidades previstas, según documentación gráfica de Proyecto.
Criterio de medición de obra: Se medirá el número de unidades realmente ejecutadas según especificaciones de Proyecto.

| Código | Ud | Descripción | Rendimiento | Precio | Importe |
|---|---|---|---|---|---|
| mt48asp015a | Ud | Aspersor aéreo de giro por impacto, de aluminio, con arco ajustable, radio de 5 a 62 m regulable, conexión de 3/4" de diámetro, intervalo de presiones recomendado de 2 a 7 bar. (material) | 1.000 | 222.51 | 222.51 |
| mt37tpj023db | Ud | Collarín de toma de PP con dos tornillos, para tubo de 40 mm de diámetro exterior, con toma para conexión roscada de 3/4" de diámetro, PN=16 atm, con juntas elásticas de EPDM, según ISO 15874-3. (material) | 1.000 | 99.86 | 99.86 |
| mt48wwg210b | Ud | Tubo de acero galvanizado, de 1 m de longitud, conexión de 3/4" de diámetro. (material) | 1.000 | 221.08 | 221.08 |
| mo008 | h | Fontanero. (mano de obra) | 0.241 | 117.18 | 28.24 |
| mo107 | h | Ayudante de fontanero. (mano de obra) | 0.241 | 85.08 | 20.50 |
| % | % | Herramienta menor | 2 % | 592.19 | 11.84 |
|  |  | Costes directos |  |  | 604.03 |
