# Canaleta de drenaje de PVC

- Propiedad del archivo: CYPE INGENIEROS, S.A.
- Formato: FIEBDC-3/2002
- Ámbito geográfico: Honduras
- Divisa: HNL
- Costes indirectos: 3.00 %
- Gastos generales: 13.00 %
- Beneficio industrial: 6.00 %
- IVA: 15.00 %

## I Instalaciones

### IU Urbanas

#### IUS Redes de saneamiento

**IUS082** m Canaleta de drenaje de PVC.
Canaleta prefabricada de PVC, de 500 mm de longitud, 200 mm de anchura y 130 mm de altura con rejilla de garaje de acero galvanizado, carga de rotura 15 kN, de 500 mm de longitud y 200 mm de anchura, sobre solera de concreto simple f'c=210 kg/cm² (3000 psi), clase de exposición F0 S0 P0 C0, tamaño máximo del agregado 19 mm, consistencia blanda de 10 cm de espesor; previa excavación con medios manuales y posterior relleno del trasdós con concreto. Incluso piezas especiales y sifón en línea registrable.
Incluye: Replanteo del recorrido de la canaleta de drenaje. Excavación con medios manuales. Eliminación de las tierras sueltas del fondo de la excavación. Fundido y compactación del concreto en formación de solera. Colocación de la canaleta de drenaje sobre la base de concreto. Montaje de los accesorios en la canaleta de drenaje. Ejecución de taladros para el conexionado de la tubería a la canaleta de drenaje. Empalme y rejuntado de la tubería a la canaleta de drenaje. Colocación del sifón en línea. Relleno del trasdós. Comprobación de su correcto funcionamiento.
Criterio de medición de proyecto: Longitud medida en proyección horizontal, según documentación gráfica de Proyecto.
Criterio de medición de obra: Se medirá, en proyección horizontal, la longitud realmente ejecutada según especificaciones de Proyecto.

| Código | Ud | Descripción | Rendimiento | Precio | Importe |
|---|---|---|---|---|---|
| mt10hmf110akb | m³ | Concreto simple f'c=210 kg/cm² (3000 psi), clase de exposición F0 S0 P0 C0, tamaño máximo del agregado 19 mm, consistencia blanda, premezclado, según ACI 318. (material) | 0.087 | 2807.25 | 244.23 |
| mt11cng010b | Ud | Canaleta prefabricada de PVC, de 500 mm de longitud, 200 mm de anchura y 130 mm de altura, incluso piezas especiales. (material) | 2.000 | 806.63 | 1613.26 |
| mt11var120b | Ud | Sifón en línea de PVC, color gris, registrable, con unión macho/hembra, de 110 mm de diámetro. (material) | 1.000 | 1398.64 | 1398.64 |
| mt11cng020m | Ud | Rejilla de garaje de acero galvanizado, carga de rotura 15 kN, de 500 mm de longitud y 200 mm de anchura. (material) | 2.000 | 858.42 | 1716.84 |
| au00auh020 |  | Canaleta para fundido del concreto. | 1.000 | 0.00 | 0.00 |
| au00auh040 |  | Vibrador de concreto, eléctrico. | 1.000 | 0.00 | 0.00 |
| mo041 | h | Albañil de obra civil. (mano de obra) | 0.663 | 114.04 | 75.61 |
| mo087 | h | Ayudante de albañil de obra civil. (mano de obra) | 0.344 | 85.25 | 29.33 |
| % | % | Herramienta menor | 2 % | 5077.91 | 101.56 |
|  |  | Costes directos |  |  | 5179.47 |
