# Caja de registro prefabricada de concreto, para la red de telecomunicaciones

- Propiedad del archivo: CYPE INGENIEROS, S.A.
- Formato: FIEBDC-3/2002
- Ámbito geográfico: Honduras
- Divisa: HNL
- Costes indirectos: 3.00 %
- Gastos generales: 13.00 %
- Beneficio industrial: 6.00 %
- IVA: 15.00 %

## I Instalaciones

### IU Urbanas

#### IUT Redes de telecomunicaciones

**IUT010** Ud Caja de registro prefabricada de concreto, para la red de telecomunicaciones.
Caja de registro de concreto reforzado, de 300x300 mm de dimensiones interiores, 420x420x550 mm de dimensiones exteriores, con tapa de concreto clase B-125, para la red de telecomunicaciones, colocada sobre solera de concreto simple f'c=210 kg/cm² (3000 psi), clase de exposición F0 S0 P0 C0, tamaño máximo del agregado 19 mm, consistencia blanda de 10 cm de espesor. Incluso fundido y compactación del concreto para la formación de solera, conexiones con los ductos y remates. Totalmente montada, sin incluir la excavación ni el relleno perimetral posterior.
Incluye: Replanteo de la caja de registro. Eliminación de las tierras sueltas del fondo de la excavación. Fundido y compactación del concreto en formación de solera. Colocación de la caja de registro. Conexionado de tubos de la canalización. Colocación de accesorios.
Criterio de medición de proyecto: Número de unidades previstas, según documentación gráfica de Proyecto.
Criterio de medición de obra: Se medirá el número de unidades realmente ejecutadas según especificaciones de Proyecto.

| Código | Ud | Descripción | Rendimiento | Precio | Importe |
|---|---|---|---|---|---|
| mt10hmf110akb | m³ | Concreto simple f'c=210 kg/cm² (3000 psi), clase de exposición F0 S0 P0 C0, tamaño máximo del agregado 19 mm, consistencia blanda, premezclado, según ACI 318. (material) | 0.018 | 2807.25 | 50.53 |
| mt40iar100H | Ud | Caja de registro de concreto reforzado, de 300x300 mm de dimensiones interiores, 420x420x550 mm de dimensiones exteriores, con tapa de concreto clase B-125. (material) | 1.000 | 5604.36 | 5604.36 |
| au00auh040 |  | Vibrador de concreto, eléctrico. | 1.000 | 0.00 | 0.00 |
| mo041 | h | Albañil de obra civil. (mano de obra) | 0.603 | 114.04 | 68.77 |
| mo087 | h | Ayudante de albañil de obra civil. (mano de obra) | 0.603 | 85.25 | 51.41 |
| % | % | Herramienta menor | 2 % | 5775.07 | 115.50 |
|  |  | Costes directos |  |  | 5890.57 |
