# Arado del terreno

- Propiedad del archivo: CYPE INGENIEROS, S.A.
- Formato: FIEBDC-3/2002
- Ámbito geográfico: Honduras
- Divisa: HNL
- Costes indirectos: 3.00 %
- Gastos generales: 13.00 %
- Beneficio industrial: 6.00 %
- IVA: 15.00 %

## J Jardinería

### JA Preparación del terreno

#### JAB Acondicionamiento físico

**JAB060** m² Arado del terreno.
Arado del terreno pedregoso, con medios mecánicos, mediante tractor agrícola equipado con arado de vertederas, efectuando dos pasadas cruzadas, alcanzando una profundidad de hasta 40 cm y el desmenuzamiento completo de los terrones.
Incluye: Arado del terreno. Señalización y protección del terreno.
Criterio de medición de proyecto: Superficie medida en proyección horizontal, según documentación gráfica de Proyecto.
Criterio de medición de obra: Se medirá, en proyección horizontal, la superficie realmente ejecutada según especificaciones de Proyecto.

| Código | Ud | Descripción | Rendimiento | Precio | Importe |
|---|---|---|---|---|---|
| mq09tra080 | h | Tractor agrícola, de 44 kW, equipado con arado de vertederas. (maquinaria) | 0.003 | 593.64 | 1.78 |
| mo040 | h | Jardinero. (mano de obra) | 0.001 | 114.04 | 0.11 |
| % | % | Herramienta menor | 2 % | 1.89 | 0.04 |
|  |  | Costes directos |  |  | 1.93 |
