# Sistema aéreo de anclaje para sujeción de árbol

- Propiedad del archivo: CYPE INGENIEROS, S.A.
- Formato: FIEBDC-3/2002
- Ámbito geográfico: Honduras
- Divisa: HNL
- Costes indirectos: 3.00 %
- Gastos generales: 13.00 %
- Beneficio industrial: 6.00 %
- IVA: 15.00 %

## J Jardinería

### JD Sistemas de drenaje, sujeción y protección

#### JDS Sistemas de anclaje

**JDS020** Ud Sistema aéreo de anclaje para sujeción de árbol.
Sistema aéreo de anclaje para sujeción de árbol con diámetro de tronco entre 10 y 15 cm, formado por cincha elástica de 10 m de longitud y 25 mm de anchura, con tensor de trinquete, enlazada al tronco del árbol y a una estructura auxiliar, alrededor del mismo, compuesta por tres rollizos dispuestos en vertical formando en planta un triángulo equilátero y otros tres cerrando el triángulo en horizontal a una altura aproximada de 1/3 de la altura del árbol.
Incluye: Colocación del sistema de anclaje. Sujeción del sistema al tronco del árbol. Tensado.
Criterio de medición de proyecto: Número de unidades previstas, según documentación gráfica de Proyecto.
Criterio de medición de obra: Se medirá el número de unidades realmente ejecutadas según especificaciones de Proyecto.

| Código | Ud | Descripción | Rendimiento | Precio | Importe |
|---|---|---|---|---|---|
| mt48adp020e | Ud | Kit de anclaje para sujeción de árbol, compuesto por cincha elástica de 10 m de longitud y 25 mm de anchura y un tensor de trinquete. (material) | 1.000 | 584.99 | 584.99 |
| mt50spv030a | m | Rollizo de madera, de 10 a 12 cm de diámetro. (material) | 8.000 | 117.56 | 940.48 |
| mo040 | h | Jardinero. (mano de obra) | 0.301 | 114.04 | 34.33 |
| mo115 | h | Peón de jardinería. (mano de obra) | 1.507 | 82.13 | 123.77 |
| % | % | Herramienta menor | 2 % | 1683.57 | 33.67 |
|  |  | Costes directos |  |  | 1717.24 |
