# Plantación de árbol

- Propiedad del archivo: CYPE INGENIEROS, S.A.
- Formato: FIEBDC-3/2002
- Ámbito geográfico: Honduras
- Divisa: HNL
- Costes indirectos: 3.00 %
- Gastos generales: 13.00 %
- Beneficio industrial: 6.00 %
- IVA: 15.00 %

## J Jardinería

### JS Suministro y plantación de especies

#### JSP Plantación y trasplante de especies

**JSP010** Ud Plantación de árbol.
Plantación de árbol menor de 14 cm de perímetro de tronco a 1 m del suelo, con medios manuales, en terreno arenoso, con aporte de un 25% de tierra vegetal cribada, en hoyo de 60x60x60 cm; suministro con raíz desnuda.
Criterio de valoración económica: El precio no incluye el árbol.
Incluye: Replanteo. Apertura de hoyo con medios manuales. Retirada y acopio de las tierras excavadas. Preparación del fondo del hoyo. Presentación del árbol. Relleno del hoyo con tierra seleccionada de la propia excavación y tierra vegetal cribada. Apisonado moderado. Formación de alcorque. Colocación de tutor. Primer riego. Retirada y carga a camión de las tierras sobrantes.
Criterio de medición de proyecto: Número de unidades previstas, según documentación gráfica de Proyecto.
Criterio de medición de obra: Se medirá el número de unidades realmente ejecutadas según especificaciones de Proyecto.

| Código | Ud | Descripción | Rendimiento | Precio | Importe |
|---|---|---|---|---|---|
| mt48tie030a | m³ | Tierra vegetal cribada, suministrada a granel. (material) | 0.054 | 616.18 | 33.27 |
| mt08aaa010a | m³ | Agua. (material) | 0.050 | 39.00 | 1.95 |
| mq04dua020b | h | Dumper de descarga frontal de 2 t de carga útil. (maquinaria) | 0.055 | 234.17 | 12.88 |
| mo040 | h | Jardinero. (mano de obra) | 0.121 | 114.04 | 13.80 |
| mo086 | h | Ayudante de jardinero. (mano de obra) | 0.121 | 85.25 | 10.32 |
| mo115 | h | Peón de jardinería. (mano de obra) | 0.271 | 82.13 | 22.26 |
| % | % | Herramienta menor | 2 % | 94.48 | 1.89 |
|  |  | Costes directos |  |  | 96.37 |
