# Trasplante de frondosa

- Propiedad del archivo: CYPE INGENIEROS, S.A.
- Formato: FIEBDC-3/2002
- Ámbito geográfico: Honduras
- Divisa: HNL
- Costes indirectos: 3.00 %
- Gastos generales: 13.00 %
- Beneficio industrial: 6.00 %
- IVA: 15.00 %

## J Jardinería

### JS Suministro y plantación de especies

#### JSP Plantación y trasplante de especies

**JSP030** Ud Trasplante de frondosa.
Trasplante de frondosa de hasta 30 cm de perímetro de tronco, ubicada en alcorque, con retrocargadora.
Incluye: Poda de raíces. Poda de ramas. Transporte al lugar de destino. Plantación. Recorte de raíces.
Criterio de medición de proyecto: Número de unidades previstas, según documentación gráfica de Proyecto.
Criterio de medición de obra: Se medirá el número de unidades realmente trasplantadas según especificaciones de Proyecto.

| Código | Ud | Descripción | Rendimiento | Precio | Importe |
|---|---|---|---|---|---|
| mq01ret020b | h | Retrocargadora sobre neumáticos, de 70 kW. (maquinaria) | 1.375 | 922.54 | 1268.49 |
| mq04cag010b | h | Camión con grúa de hasta 10 t. (maquinaria) | 0.220 | 1414.64 | 311.22 |
| mo040 | h | Jardinero. (mano de obra) | 0.747 | 114.04 | 85.19 |
| mo115 | h | Peón de jardinería. (mano de obra) | 3.014 | 82.13 | 247.54 |
| mo086 | h | Ayudante de jardinero. (mano de obra) | 3.014 | 85.25 | 256.94 |
| % | % | Herramienta menor | 2 % | 2169.38 | 43.39 |
|  |  | Costes directos |  |  | 2212.77 |
