# Cerramiento natural

- Propiedad del archivo: CYPE INGENIEROS, S.A.
- Formato: FIEBDC-3/2002
- Ámbito geográfico: Honduras
- Divisa: HNL
- Costes indirectos: 3.00 %
- Gastos generales: 13.00 %
- Beneficio industrial: 6.00 %
- IVA: 15.00 %

## J Jardinería

### JV Cercado y ocultación

#### JVC Cerramientos naturales

**JVC010** m² Cerramiento natural.
Cerramiento de mimbre natural, de 100 cm de altura, tejido con alambre galvanizado, sujeto con alambre galvanizado sobre un soporte existente.
Incluye: Colocación del cerramiento natural y sujeción con alambre galvanizado.
Criterio de medición de proyecto: Superficie medida según documentación gráfica de Proyecto.
Criterio de medición de obra: Se medirá la superficie realmente ejecutada según especificaciones de Proyecto.

| Código | Ud | Descripción | Rendimiento | Precio | Importe |
|---|---|---|---|---|---|
| mt48cnj030a | m² | Mimbre natural, de 100 cm de altura, tejido con alambre galvanizado, suministrado en rollos de 500 cm de anchura. (material) | 1.000 | 117.26 | 117.26 |
| mt08var050 | kg | Alambre galvanizado para atar, de 1,30 mm de diámetro. (material) | 0.100 | 39.00 | 3.90 |
| mo040 | h | Jardinero. (mano de obra) | 0.241 | 114.04 | 27.48 |
| mo115 | h | Peón de jardinería. (mano de obra) | 0.241 | 82.13 | 19.79 |
| % | % | Herramienta menor | 2 % | 168.43 | 3.37 |
|  |  | Costes directos |  |  | 171.80 |
