# Pavimento deportivo de grama sintética

- Propiedad del archivo: CYPE INGENIEROS, S.A.
- Formato: FIEBDC-3/2002
- Ámbito geográfico: Honduras
- Divisa: HNL
- Costes indirectos: 3.00 %
- Gastos generales: 13.00 %
- Beneficio industrial: 6.00 %
- IVA: 15.00 %

## M Firmes y pavimentos urbanos

### MD Pisos deportivos

#### MDB De grama sintética

**MDB005** m² Pavimento deportivo de grama sintética.
Pavimento deportivo para pista de tenis, formado por grama sintética, color verde, compuesto de mechones rectos prefibrilados de 5/32" de fibra 100% polietileno resistente a los rayos UV, 5000 decitex, 110 micras de espesor, tejidos sobre base de polipropileno reforzada con una capa de fieltro, con termofijado y sellado con látex, de 12 mm de altura de pelo, 14 mm de altura total de moqueta, 2264 g/m² y 49140 mechones/m², con líneas de juego de grama sintética, color blanco, banda de unión de geotextil de polipropileno, de 300 mm de anchura y adhesivo de poliuretano bicomponente, lastrado con 17 kg/m² de agregado silíceo, de granulometría comprendida entre 0,4 y 0,8 mm.
Criterio de valoración económica: El precio no incluye la superficie base.
Incluye: Replanteo de las dimensiones de la pista deportiva. Colocación de la grama sintético. Replanteo, marcado y corte de las líneas de juego. Colocación de la grama sintético para las líneas de juego. Lastrado de la superficie.
Criterio de medición de proyecto: Superficie medida en proyección horizontal, según documentación gráfica de Proyecto.
Criterio de medición de obra: Se medirá, en proyección horizontal, la superficie realmente ejecutada según especificaciones de Proyecto.

| Código | Ud | Descripción | Rendimiento | Precio | Importe |
|---|---|---|---|---|---|
| mt47cit200ga | m² | Grama sintética, color verde, compuesto de mechones rectos prefibrilados de 5/32" de fibra 100% polietileno resistente a los rayos UV, 5000 decitex, 110 micras de espesor, tejidos sobre base de polipropileno reforzada con una capa de fieltro, con termofijado y sellado con látex, de 12 mm de altura de pelo, 14 mm de altura total de moqueta, 2264 g/m² y 49140 mechones/m², suministrado en rollos. (material) | 1.000 | 481.68 | 481.68 |
| mt47cit205b | m | Grama sintética, color blanco, de 50 mm de anchura, suministrado en rollos, para líneas de juego. (material) | 0.200 | 30.48 | 6.10 |
| mt47cit260a | kg | Adhesivo de poliuretano bicomponente. (material) | 0.180 | 132.67 | 23.88 |
| mt47cit250a | m | Banda de unión de geotextil de polipropileno, de 300 mm de anchura, para pistas de pádel o de tenis, de grama sintética, suministrada en rollos. (material) | 0.400 | 32.57 | 13.03 |
| mt47cit004a | kg | Agregado silíceo, de granulometría comprendida entre 0,4 y 0,8 mm, suministrado en sacos. (material) | 17.000 | 4.49 | 76.33 |
| mq07cel010 | h | Carretilla elevadora diesel de doble tracción de 8 t. (maquinaria) | 0.003 | 620.67 | 1.86 |
| mo041 | h | Albañil de obra civil. (mano de obra) | 0.175 | 114.04 | 19.96 |
| mo087 | h | Ayudante de albañil de obra civil. (mano de obra) | 0.175 | 85.25 | 14.92 |
| % | % | Herramienta menor | 2 % | 637.76 | 12.76 |
|  |  | Costes directos |  |  | 650.52 |
