# Borde de piezas prefabricadas de concreto, para protección de alcorque

- Propiedad del archivo: CYPE INGENIEROS, S.A.
- Formato: FIEBDC-3/2002
- Ámbito geográfico: Honduras
- Divisa: HNL
- Costes indirectos: 3.00 %
- Gastos generales: 13.00 %
- Beneficio industrial: 6.00 %
- IVA: 15.00 %

## M Firmes y pavimentos urbanos

### ML Bordes y límites de pavimentos

#### MLA Protecciones de alcorques

**MLA010** Ud Borde de piezas prefabricadas de concreto, para protección de alcorque.
Formación de borde de delimitación de alcorque cuadrado, mediante el conjunto de cuatro piezas prefabricadas de concreto, de 120x120 cm y 100 cm de diámetro interior, gris, apoyado el conjunto sobre una solera de concreto f'c=210 kg/cm² (3000 psi), clase de exposición F0 S0 P0 C0, tamaño máximo del agregado 19 mm, consistencia plástica de 15 cm de espesor, a realizar sobre una base firme existente, no incluida en este precio. Incluso excavación y rejuntado con mortero de cemento, confeccionado en obra, dosificación 1:6.
Incluye: Replanteo de alineaciones y niveles. Excavación. Fundido y extendido del concreto. Colocación de las piezas. Asentado y nivelación. Relleno de juntas con mortero.
Criterio de medición de proyecto: Número de unidades previstas, según documentación gráfica de Proyecto.
Criterio de medición de obra: Se medirá el número de unidades realmente ejecutadas según especificaciones de Proyecto.

| Código | Ud | Descripción | Rendimiento | Precio | Importe |
|---|---|---|---|---|---|
| mt10hmf110akc | m³ | Concreto simple f'c=210 kg/cm² (3000 psi), clase de exposición F0 S0 P0 C0, tamaño máximo del agregado 19 mm, consistencia plástica, premezclado, según ACI 318. (material) | 0.210 | 2666.88 | 560.04 |
| mt08aaa010a | m³ | Agua. (material) | 0.006 | 39.00 | 0.23 |
| mt01arg005a | t | Arena de cantera, para mortero mezclado en obra. (material) | 0.002 | 525.82 | 1.05 |
| mt08cem000i | kg | Cemento gris en sacos. (material) | 0.250 | 4.24 | 1.06 |
| mt52alc020b | Ud | Conjunto de cuatro piezas prefabricadas de concreto, para formación de borde de delimitación de alcorque cuadrado, de 120x120 cm y 100 cm de diámetro interior, gris. (material) | 1.000 | 1400.14 | 1400.14 |
| mq06hor010 | h | Mezcladora de concreto eléctrica con una capacidad de amasado de 160 l. (maquinaria) | 0.006 | 77.82 | 0.47 |
| au00auh040 |  | Vibrador de concreto, eléctrico. | 1.000 | 0.00 | 0.00 |
| mo041 | h | Albañil de obra civil. (mano de obra) | 0.362 | 114.04 | 41.28 |
| mo087 | h | Ayudante de albañil de obra civil. (mano de obra) | 0.190 | 85.25 | 16.20 |
| % | % | Herramienta menor | 2 % | 2020.47 | 40.41 |
|  |  | Costes directos |  |  | 2060.88 |
