# Marca vial de rebordeo

- Propiedad del archivo: CYPE INGENIEROS, S.A.
- Formato: FIEBDC-3/2002
- Ámbito geográfico: Honduras
- Divisa: HNL
- Costes indirectos: 3.00 %
- Gastos generales: 13.00 %
- Beneficio industrial: 6.00 %
- IVA: 15.00 %

## M Firmes y pavimentos urbanos

### MS Señalización vial

#### MSH Señalización horizontal

**MSH040** m Marca vial de rebordeo.
Aplicación mecánica con máquina autopropulsada de pintura alcídica color negro, para marca vial de rebordeo, de 40 cm de anchura.
Incluye: Barrido mediante barredora mecánica. Aplicación mecánica de la mezcla mediante pulverización.
Criterio de medición de proyecto: Longitud medida según documentación gráfica de Proyecto.
Criterio de medición de obra: Se medirá la longitud realmente ejecutada según especificaciones de Proyecto.

| Código | Ud | Descripción | Rendimiento | Precio | Importe |
|---|---|---|---|---|---|
| mt27mvh030c | kg | Pintura alcídica color negro. (material) | 0.288 | 94.82 | 27.31 |
| mq11bar010 | h | Barredora remolcada con motor auxiliar. (maquinaria) | 0.001 | 1503.72 | 1.50 |
| mq08war010b | h | Máquina autopropulsada, para pintar marcas viales sobre la calzada. (maquinaria) | 0.001 | 1010.45 | 1.01 |
| mo041 | h | Albañil de obra civil. (mano de obra) | 0.017 | 114.04 | 1.94 |
| mo087 | h | Ayudante de albañil de obra civil. (mano de obra) | 0.007 | 85.25 | 0.60 |
| % | % | Herramienta menor | 2 % | 32.36 | 0.65 |
|  |  | Costes directos |  |  | 33.01 |
