# Juego biosaludable, tipo andador en suspensión

- Propiedad del archivo: CYPE INGENIEROS, S.A.
- Formato: FIEBDC-3/2002
- Ámbito geográfico: Honduras
- Divisa: HNL
- Costes indirectos: 3.00 %
- Gastos generales: 13.00 %
- Beneficio industrial: 6.00 %
- IVA: 15.00 %

## T Equipamiento urbano

### TB Áreas de juegos biosaludables

#### TBM Para personas adultas

**TBM030** Ud Juego biosaludable, tipo andador en suspensión.
Juego biosaludable, tipo andador en suspensión, para un usuario, de tubo de acero galvanizado pintado con pintura de poliéster, de 115x74x133 cm. Colocación en obra: con tacos químicos, sobre una superficie base.
Criterio de valoración económica: El precio no incluye la superficie base.
Incluye: Replanteo. Fijación del juego biosaludable.
Criterio de medición de proyecto: Número de unidades previstas, según documentación gráfica de Proyecto.
Criterio de medición de obra: Se medirá el número de unidades realmente ejecutadas según especificaciones de Proyecto.

| Código | Ud | Descripción | Rendimiento | Precio | Importe |
|---|---|---|---|---|---|
| mt50spl105b | Ud | Fijación compuesta por taco químico, arandela y tornillo de acero. (material) | 4.000 | 148.26 | 593.04 |
| mt52jbs090a | Ud | Juego biosaludable, tipo andador en suspensión, para un usuario, formado por poste de tubo de acero galvanizado pintado con pintura de poliéster, estructura soporte tubular, reposapiés de polietileno, movimiento amortiguado mediante doble sistema de elastómeros y tornillos de acero inoxidable, de 115x74x133 cm, con zona de seguridad de 14 m²; para la realización de ejercicio cardiovascular del tren inferior. (material) | 1.000 | 44951.77 | 44951.77 |
| op00tal010 |  | Taladro. | 1.000 | 0.00 | 0.00 |
| op00ato010 |  | Atornillador. | 1.000 | 0.00 | 0.00 |
| mo041 | h | Albañil de obra civil. (mano de obra) | 1.808 | 114.04 | 206.18 |
| mo087 | h | Ayudante de albañil de obra civil. (mano de obra) | 1.808 | 85.25 | 154.13 |
| % | % | Herramienta menor | 2 % | 45905.12 | 918.10 |
|  |  | Costes directos |  |  | 46823.22 |
