# Pintura al clorocaucho sobre paramento horizontal en pistas deportivas

- Propiedad del archivo: CYPE INGENIEROS, S.A.
- Formato: FIEBDC-3/2002
- Ámbito geográfico: Honduras
- Divisa: HNL
- Costes indirectos: 3.00 %
- Gastos generales: 13.00 %
- Beneficio industrial: 6.00 %
- IVA: 15.00 %

## T Equipamiento urbano

### TD Equipamientos deportivos

#### TDM Revestimientos

**TDM035** m² Pintura al clorocaucho sobre paramento horizontal en pistas deportivas.
Aplicación manual de dos manos de pintura al clorocaucho, color blanco, acabado satinado, textura lisa, diluidas con un 10 a 15% de diluyente formulado a base de hidrocarburos aromáticos, (rendimiento: 0,14 l/m² cada mano); sobre paramento horizontal de concreto, para pista deportiva.
Criterio de valoración económica: El precio incluye la protección de los elementos del entorno que puedan verse afectados durante los trabajos.
Incluye: Preparación y limpieza previa del soporte. Preparación de la mezcla. Aplicación de una mano de fondo y una mano de acabado.
Criterio de medición de proyecto: Superficie medida según documentación gráfica de Proyecto.
Criterio de medición de obra: Se medirá la superficie realmente ejecutada según especificaciones de Proyecto.

| Código | Ud | Descripción | Rendimiento | Precio | Importe |
|---|---|---|---|---|---|
| mt27pdj020a | l | Pintura, a base de resinas de clorocaucho, color blanco, acabado satinado, resistente a los álcalis; para aplicar con brocha, rodillo o pistola. (material) | 0.280 | 442.23 | 123.82 |
| mt27wad100 | l | Disolvente formulado a base de hidrocarburos aromáticos de alto punto de ebullición. (material) | 0.042 | 177.40 | 7.45 |
| mo038 | h | Pintor. (mano de obra) | 0.121 | 114.04 | 13.80 |
| mo076 | h | Ayudante de pintor. (mano de obra) | 0.121 | 85.25 | 10.32 |
| % | % | Herramienta menor | 2 % | 155.39 | 3.11 |
|  |  | Costes directos |  |  | 158.50 |
