# Piso absorbedor de impactos, de grama sintética con base amortiguadora incorporada

- Propiedad del archivo: CYPE INGENIEROS, S.A.
- Formato: FIEBDC-3/2002
- Ámbito geográfico: Honduras
- Divisa: HNL
- Costes indirectos: 3.00 %
- Gastos generales: 13.00 %
- Beneficio industrial: 6.00 %
- IVA: 15.00 %

## T Equipamiento urbano

### TJ Áreas de juegos infantiles

#### TJR Pavimentos absorbedores de impactos

**TJR020** m² Piso absorbedor de impactos, de grama sintética con base amortiguadora incorporada.
Piso absorbedor de impactos para una altura máxima de caída de 1,0 m, en áreas de juegos infantiles, formado por grama sintética, compuesto de mechones rizados monofilamento de fibra 100% polietileno, tejidos sobre base amortiguadora de espuma de polietileno drenante, de 30 mm de espesor, color blanco, banda de unión de 300 mm de anchura y adhesivo especial de poliuretano bicomponente, lastrado con 5 kg/m² de arena de sílice natural, de granulometría comprendida entre 0,2 y 0,5 mm.
Criterio de valoración económica: El precio no incluye la superficie base.
Incluye: Replanteo. Colocación de la grama sintético. Lastrado de la superficie.
Criterio de medición de proyecto: Superficie medida según documentación gráfica de Proyecto.
Criterio de medición de obra: Se medirá la superficie realmente ejecutada según especificaciones de Proyecto.

| Código | Ud | Descripción | Rendimiento | Precio | Importe |
|---|---|---|---|---|---|
| mt47adc505c | m² | Grama sintética, compuesto de mechones rizados monofilamento de fibra 100% polietileno resistente a los rayos UV, tejidos sobre base amortiguadora de espuma de polietileno drenante, de 30 mm de espesor, color blanco. (material) | 1.050 | 1247.61 | 1309.99 |
| mt01arp015a | kg | Arena de sílice natural, lavada y secada al horno, de granulometría comprendida entre 0,2 y 0,5 mm, presentada en sacos. (material) | 5.000 | 4.38 | 21.90 |
| mt15rev070b | m | Banda de unión para grama sintética en áreas de juegos infantiles, realizada con membrana geotextil multicapa, impermeable y reforzada, compuesta de poliolefinas termoplásticas, provista de fibra para la adhesión en ambas caras, de 0,50 mm de espesor, suministrada en rollos de 300 mm de anchura y 100 m de longitud. (material) | 0.700 | 50.36 | 35.25 |
| mt47adc110a | kg | Adhesivo especial de poliuretano bicomponente. (material) | 0.300 | 143.73 | 43.12 |
| mo041 | h | Albañil de obra civil. (mano de obra) | 0.121 | 114.04 | 13.80 |
| mo087 | h | Ayudante de albañil de obra civil. (mano de obra) | 0.121 | 85.25 | 10.32 |
| % | % | Herramienta menor | 2 % | 1434.38 | 28.69 |
|  |  | Costes directos |  |  | 1463.07 |
