# Piso absorbedor de impactos para una altura máxima de caída de 1,5 m

- Propiedad del archivo: CYPE INGENIEROS, S.A.
- Formato: FIEBDC-3/2002
- Ámbito geográfico: Honduras
- Divisa: HNL
- Costes indirectos: 3.00 %
- Gastos generales: 13.00 %
- Beneficio industrial: 6.00 %
- IVA: 15.00 %

## T Equipamiento urbano

### TJ Áreas de juegos infantiles

#### TJR Pavimentos absorbedores de impactos

**TJR030** m² Piso absorbedor de impactos para una altura máxima de caída de 1,5 m, en áreas de juegos infantiles, formado por baldosas de caucho reciclado SBR, color ocre, de 500x500x50 mm, recibidas con adhesivo especial de poliuretano bicomponente, sobre una superficie base (no incluida en este precio).
Piso absorbedor de impactos para una altura máxima de caída de 1,5 m, en áreas de juegos infantiles, formado por baldosas de caucho reciclado SBR, color ocre, de 500x500x50 mm, recibidas con adhesivo especial de poliuretano bicomponente. Incluso parte proporcional de cortes, remates y limpieza. Totalmente instalado sobre una superficie base (no incluida en este precio).
Incluye: Replanteo. Aplicación del adhesivo. Colocación de las baldosas de caucho. Limpieza final.
Criterio de medición de proyecto: Superficie medida según documentación gráfica de Proyecto.
Criterio de medición de obra: Se medirá la superficie realmente ejecutada según especificaciones de Proyecto.

| Código | Ud | Descripción | Rendimiento | Precio | Importe |
|---|---|---|---|---|---|
| mt47adc110a | kg | Adhesivo especial de poliuretano bicomponente. (material) | 0.200 | 122.21 | 24.44 |
| mt47adc411je | m² | Baldosa de caucho reciclado SBR, color ocre, de 500x500x50 mm, con aglomerantes de poliuretano. (material) | 1.050 | 1029.64 | 1081.12 |
| mo041 | h | Albañil de obra civil. (mano de obra) | 0.118 | 71.73 | 8.46 |
| mo087 | h | Ayudante de albañil de obra civil. (mano de obra) | 0.118 | 53.32 | 6.29 |
| % | % | Herramienta menor | 2 % | 1120.31 | 22.41 |
|  |  | Costes directos |  |  | 1142.72 |
