# Banco de aluminio

- Propiedad del archivo: CYPE INGENIEROS, S.A.
- Formato: FIEBDC-3/2002
- Ámbito geográfico: Honduras
- Divisa: HNL
- Costes indirectos: 3.00 %
- Gastos generales: 13.00 %
- Beneficio industrial: 6.00 %
- IVA: 15.00 %

## T Equipamiento urbano

### TM Mobiliario urbano

#### TMB Bancos, sillas y mesas

**TMB010** Ud Banco de aluminio.
Banco modelo NeoRomántico Banqueta "SANTA & COLE", de 49x43x600 cm, con asiento de perfiles de 30 mm de espesor de aluminio extrusionado acabado anodizado y cuerpo estructural de fundición de aluminio acabado granallado con protección antioxidante, fijado a una base de concreto f'c=210 kg/cm² (3000 psi), clase de exposición F0 S0 P0 C0, tamaño máximo del agregado 19 mm, consistencia plástica con elementos de anclaje.
Criterio de valoración económica: El precio incluye la excavación.
Incluye: Replanteo. Excavación con medios manuales. Fundido de la base de apoyo. Montaje. Eliminación y limpieza del material sobrante.
Criterio de medición de proyecto: Número de unidades previstas, según documentación gráfica de Proyecto.
Criterio de medición de obra: Se medirá el número de unidades realmente ejecutadas según especificaciones de Proyecto.

| Código | Ud | Descripción | Rendimiento | Precio | Importe |
|---|---|---|---|---|---|
| mt52bsc010rc | Ud | Banco modelo NeoRomántico Banqueta "SANTA & COLE", de 49x43x600 cm, con asiento de perfiles de 30 mm de espesor de aluminio extrusionado acabado anodizado y cuerpo estructural de fundición de aluminio acabado granallado con protección antioxidante, incluso pernos de anclaje. Con certificado medioambiental Cradle to Cradle Silver 2011. (material) | 1.000 | 59653.70 | 59653.70 |
| mt10hmf110akb | m³ | Concreto simple f'c=210 kg/cm² (3000 psi), clase de exposición F0 S0 P0 C0, tamaño máximo del agregado 19 mm, consistencia blanda, premezclado, según ACI 318. (material) | 0.250 | 2807.25 | 701.81 |
| mt09reh330 | kg | Mortero de resina epoxi con arena de sílice, de endurecimiento rápido, para relleno de anclajes. (material) | 0.200 | 126.08 | 25.22 |
| mo041 | h | Albañil de obra civil. (mano de obra) | 1.507 | 114.04 | 171.86 |
| mo087 | h | Ayudante de albañil de obra civil. (mano de obra) | 1.507 | 85.25 | 128.47 |
| % | % | Herramienta menor | 2 % | 60681.06 | 1213.62 |
|  |  | Costes directos |  |  | 61894.68 |
