# Banco de resinas

- Propiedad del archivo: CYPE INGENIEROS, S.A.
- Formato: FIEBDC-3/2002
- Ámbito geográfico: Honduras
- Divisa: HNL
- Costes indirectos: 3.00 %
- Gastos generales: 13.00 %
- Beneficio industrial: 6.00 %
- IVA: 15.00 %

## T Equipamiento urbano

### TM Mobiliario urbano

#### TMB Bancos, sillas y mesas

**TMB030** Ud Banco de resinas.
Banco modelo NeoRomántico Color "SANTA & COLE", de 63x79x300 cm, con asiento y respaldo de perfiles de polímero técnico extrusionado con fibras vegetales de color marrón y cuerpo estructural con apoyabrazos de fundición de polímero técnico con fibra de vidrio de color marrón, fijado a una base de concreto f'c=210 kg/cm² (3000 psi), clase de exposición F0 S0 P0 C0, tamaño máximo del agregado 19 mm, consistencia plástica con elementos de anclaje.
Criterio de valoración económica: El precio incluye la excavación.
Incluye: Replanteo. Excavación con medios manuales. Fundido de la base de apoyo. Montaje. Eliminación y limpieza del material sobrante.
Criterio de medición de proyecto: Número de unidades previstas, según documentación gráfica de Proyecto.
Criterio de medición de obra: Se medirá el número de unidades realmente ejecutadas según especificaciones de Proyecto.

| Código | Ud | Descripción | Rendimiento | Precio | Importe |
|---|---|---|---|---|---|
| mt52bsc040l | Ud | Banco modelo NeoRomántico Color "SANTA & COLE", de 63x79x300 cm, con asiento y respaldo de perfiles de polímero técnico extrusionado con fibras vegetales de color marrón y cuerpo estructural con apoyabrazos de fundición de polímero técnico con fibra de vidrio de color marrón, incluso pernos de anclaje. (material) | 1.000 | 27432.00 | 27432.00 |
| mt10hmf110akb | m³ | Concreto simple f'c=210 kg/cm² (3000 psi), clase de exposición F0 S0 P0 C0, tamaño máximo del agregado 19 mm, consistencia blanda, premezclado, según ACI 318. (material) | 0.250 | 2807.25 | 701.81 |
| mt09reh330 | kg | Mortero de resina epoxi con arena de sílice, de endurecimiento rápido, para relleno de anclajes. (material) | 0.200 | 126.08 | 25.22 |
| mo041 | h | Albañil de obra civil. (mano de obra) | 0.880 | 114.04 | 100.36 |
| mo087 | h | Ayudante de albañil de obra civil. (mano de obra) | 0.880 | 85.25 | 75.02 |
| % | % | Herramienta menor | 2 % | 28334.41 | 566.69 |
|  |  | Costes directos |  |  | 28901.10 |
