# Silla

- Propiedad del archivo: CYPE INGENIEROS, S.A.
- Formato: FIEBDC-3/2002
- Ámbito geográfico: Honduras
- Divisa: HNL
- Costes indirectos: 3.00 %
- Gastos generales: 13.00 %
- Beneficio industrial: 6.00 %
- IVA: 15.00 %

## T Equipamiento urbano

### TM Mobiliario urbano

#### TMB Bancos, sillas y mesas

**TMB070** Ud Silla.
Silla, de 60x60x45 cm con asiento y respaldo de polietileno y cuerpo estructural de acero galvanizado, fijado a una base de concreto f'c=210 kg/cm² (3000 psi), clase de exposición F0 S0 P0 C0, tamaño máximo del agregado 19 mm, consistencia plástica con elementos de anclaje.
Criterio de valoración económica: El precio incluye la excavación.
Incluye: Replanteo. Excavación con medios manuales. Fundido de la base de apoyo. Montaje. Eliminación y limpieza del material sobrante.
Criterio de medición de proyecto: Número de unidades previstas, según documentación gráfica de Proyecto.
Criterio de medición de obra: Se medirá el número de unidades realmente ejecutadas según especificaciones de Proyecto.

| Código | Ud | Descripción | Rendimiento | Precio | Importe |
|---|---|---|---|---|---|
| mt10hmf110akc | m³ | Concreto simple f'c=210 kg/cm² (3000 psi), clase de exposición F0 S0 P0 C0, tamaño máximo del agregado 19 mm, consistencia plástica, premezclado, según ACI 318. (material) | 0.350 | 2666.88 | 933.41 |
| mt50spl105b | Ud | Fijación compuesta por taco químico, arandela y tornillo de acero. (material) | 4.000 | 148.26 | 593.04 |
| mt52mug220hr | Ud | Silla, de 60x60x45 cm con asiento y respaldo de polietileno y cuerpo estructural de acero galvanizado. (material) | 1.000 | 15544.80 | 15544.80 |
| mo041 | h | Albañil de obra civil. (mano de obra) | 0.362 | 114.04 | 41.28 |
| mo087 | h | Ayudante de albañil de obra civil. (mano de obra) | 0.217 | 85.25 | 18.50 |
| % | % | Herramienta menor | 2 % | 17131.03 | 342.62 |
|  |  | Costes directos |  |  | 17473.65 |
