# Basurero de madera

- Propiedad del archivo: CYPE INGENIEROS, S.A.
- Formato: FIEBDC-3/2002
- Ámbito geográfico: Honduras
- Divisa: HNL
- Costes indirectos: 3.00 %
- Gastos generales: 13.00 %
- Beneficio industrial: 6.00 %
- IVA: 15.00 %

## T Equipamiento urbano

### TM Mobiliario urbano

#### TME Basureros

**TME050** Ud Basurero de madera.
Basurero, de 48x48x83 cm y 95 litros de capacidad, con cuerpo de madera, fijada a una base de concreto f'c=210 kg/cm² (3000 psi), clase de exposición F0 S0 P0 C0, tamaño máximo del agregado 19 mm, consistencia plástica con elementos de anclaje.
Criterio de valoración económica: El precio incluye la excavación.
Incluye: Replanteo. Excavación con medios manuales. Fundido de la base de apoyo. Montaje. Eliminación y limpieza del material sobrante.
Criterio de medición de proyecto: Número de unidades previstas, según documentación gráfica de Proyecto.
Criterio de medición de obra: Se medirá el número de unidades realmente ejecutadas según especificaciones de Proyecto.

| Código | Ud | Descripción | Rendimiento | Precio | Importe |
|---|---|---|---|---|---|
| mt52pap050c | Ud | Basurero, de 48x48x83 cm y 95 litros de capacidad, con cuerpo de madera, incluso pernos de anclaje. (material) | 1.000 | 27193.19 | 27193.19 |
| mt10hmf110akb | m³ | Concreto simple f'c=210 kg/cm² (3000 psi), clase de exposición F0 S0 P0 C0, tamaño máximo del agregado 19 mm, consistencia blanda, premezclado, según ACI 318. (material) | 0.250 | 2813.45 | 703.36 |
| mt09reh330 | kg | Mortero de resina epoxi con arena de sílice, de endurecimiento rápido, para relleno de anclajes. (material) | 0.200 | 126.29 | 25.26 |
| mo041 | h | Albañil de obra civil. (mano de obra) | 0.579 | 115.52 | 66.89 |
| mo087 | h | Ayudante de albañil de obra civil. (mano de obra) | 0.579 | 86.35 | 50.00 |
| % | % | Herramienta menor | 2 % | 28038.70 | 560.77 |
|  |  | Costes directos |  |  | 28599.47 |
