# Macetera de concreto prefabricado

- Propiedad del archivo: CYPE INGENIEROS, S.A.
- Formato: FIEBDC-3/2002
- Ámbito geográfico: Honduras
- Divisa: HNL
- Costes indirectos: 3.00 %
- Gastos generales: 13.00 %
- Beneficio industrial: 6.00 %
- IVA: 15.00 %

## T Equipamiento urbano

### TM Mobiliario urbano

#### TMJ Maceteras

**TMJ050** Ud Macetera de concreto prefabricado.
Macetera circular de concreto prefabricado, de 45 cm de diámetro y 120 cm de altura.
Incluye: Colocación de la macetera. Eliminación y limpieza del material sobrante.
Criterio de medición de proyecto: Número de unidades previstas, según documentación gráfica de Proyecto.
Criterio de medición de obra: Se medirá el número de unidades realmente ejecutadas según especificaciones de Proyecto.

| Código | Ud | Descripción | Rendimiento | Precio | Importe |
|---|---|---|---|---|---|
| mt52mug240h | Ud | Macetera circular de concreto prefabricado, de 45 cm de diámetro y 120 cm de altura. (material) | 1.000 | 14942.29 | 14942.29 |
| mq04cag010a | h | Camión con grúa de hasta 6 t. (maquinaria) | 0.352 | 1252.57 | 440.90 |
| mo041 | h | Albañil de obra civil. (mano de obra) | 0.386 | 115.52 | 44.59 |
| mo087 | h | Ayudante de albañil de obra civil. (mano de obra) | 0.663 | 86.35 | 57.25 |
| % | % | Herramienta menor | 2 % | 15485.03 | 309.70 |
|  |  | Costes directos |  |  | 15794.73 |
