# Macetera de concreto prefabricado

- Propiedad del archivo: CYPE INGENIEROS, S.A.
- Formato: FIEBDC-3/2002
- Ámbito geográfico: Honduras
- Divisa: HNL
- Costes indirectos: 3.00 %
- Gastos generales: 13.00 %
- Beneficio industrial: 6.00 %
- IVA: 15.00 %

## T Equipamiento urbano

### TM Mobiliario urbano

#### TMJ Maceteras

**TMJ050** Ud Macetera de concreto prefabricado.
Macetera circular de concreto prefabricado, de 80 cm de diámetro y 52 cm de altura.
Incluye: Colocación de la macetera. Eliminación y limpieza del material sobrante.
Criterio de medición de proyecto: Número de unidades previstas, según documentación gráfica de Proyecto.
Criterio de medición de obra: Se medirá el número de unidades realmente ejecutadas según especificaciones de Proyecto.

| Código | Ud | Descripción | Rendimiento | Precio | Importe |
|---|---|---|---|---|---|
| mt52mug240i | Ud | Macetera circular de concreto prefabricado, de 80 cm de diámetro y 52 cm de altura. (material) | 1.000 | 21661.34 | 21661.34 |
| mq04cag010a | h | Camión con grúa de hasta 6 t. (maquinaria) | 0.407 | 1252.57 | 509.80 |
| mo041 | h | Albañil de obra civil. (mano de obra) | 0.446 | 115.52 | 51.52 |
| mo087 | h | Ayudante de albañil de obra civil. (mano de obra) | 0.735 | 86.35 | 63.47 |
| % | % | Herramienta menor | 2 % | 22286.13 | 445.72 |
|  |  | Costes directos |  |  | 22731.85 |
