# Macetera de acero

- Propiedad del archivo: CYPE INGENIEROS, S.A.
- Formato: FIEBDC-3/2002
- Ámbito geográfico: Honduras
- Divisa: HNL
- Costes indirectos: 3.00 %
- Gastos generales: 13.00 %
- Beneficio industrial: 6.00 %
- IVA: 15.00 %

## T Equipamiento urbano

### TM Mobiliario urbano

#### TMJ Maceteras

**TMJ060** Ud Macetera de acero.
Macetera troncocónica de acero, de 115 cm de diámetro superior y 75 cm de altura y 480 litros de capacidad, con imprimación epoxi y pintura de poliéster.
Incluye: Colocación de la macetera. Eliminación y limpieza del material sobrante.
Criterio de medición de proyecto: Número de unidades previstas, según documentación gráfica de Proyecto.
Criterio de medición de obra: Se medirá el número de unidades realmente ejecutadas según especificaciones de Proyecto.

| Código | Ud | Descripción | Rendimiento | Precio | Importe |
|---|---|---|---|---|---|
| mt52mug250ye | Ud | Macetera troncocónica de acero, de 115 cm de diámetro superior y 75 cm de altura y 480 litros de capacidad, con imprimación epoxi y pintura de poliéster. (material) | 1.000 | 53709.73 | 53709.73 |
| mq04cag010a | h | Camión con grúa de hasta 6 t. (maquinaria) | 0.363 | 1252.57 | 454.68 |
| mo041 | h | Albañil de obra civil. (mano de obra) | 0.398 | 120.58 | 47.99 |
| mo087 | h | Ayudante de albañil de obra civil. (mano de obra) | 0.651 | 90.13 | 58.67 |
| % | % | Herramienta menor | 2 % | 54271.07 | 1085.42 |
|  |  | Costes directos |  |  | 55356.49 |
