# Macetera de madera

- Propiedad del archivo: CYPE INGENIEROS, S.A.
- Formato: FIEBDC-3/2002
- Ámbito geográfico: Honduras
- Divisa: HNL
- Costes indirectos: 3.00 %
- Gastos generales: 13.00 %
- Beneficio industrial: 6.00 %
- IVA: 15.00 %

## T Equipamiento urbano

### TM Mobiliario urbano

#### TMJ Maceteras

**TMJ030** Ud Macetera de madera.
Macetera cuadrada de madera de pino, de 66x66x68 cm.
Incluye: Colocación de la macetera. Eliminación y limpieza del material sobrante.
Criterio de medición de proyecto: Número de unidades previstas, según documentación gráfica de Proyecto.
Criterio de medición de obra: Se medirá el número de unidades realmente ejecutadas según especificaciones de Proyecto.

| Código | Ud | Descripción | Rendimiento | Precio | Importe |
|---|---|---|---|---|---|
| mt52mug230a | Ud | Macetera cuadrada de madera de pino, de 66x66x68 cm, incluso cubeta interior de lámina de zinc. (material) | 1.000 | 9044.63 | 9044.63 |
| mo041 | h | Albañil de obra civil. (mano de obra) | 0.241 | 115.52 | 27.84 |
| mo087 | h | Ayudante de albañil de obra civil. (mano de obra) | 0.482 | 86.35 | 41.62 |
| % | % | Herramienta menor | 2 % | 9114.09 | 182.28 |
|  |  | Costes directos |  |  | 9296.37 |
