# Bolardo retráctil, de acero inoxidable

- Propiedad del archivo: CYPE INGENIEROS, S.A.
- Formato: FIEBDC-3/2002
- Ámbito geográfico: Honduras
- Divisa: HNL
- Costes indirectos: 3.00 %
- Gastos generales: 13.00 %
- Beneficio industrial: 6.00 %
- IVA: 15.00 %

## T Equipamiento urbano

### TP Protecciones peatonales

#### TPH Hitos y bolardos

**TPH130** Ud Bolardo retráctil, de acero inoxidable.
Bolardo retráctil de elevación y descenso automáticos, con cuerpo de acero inoxidable de 50 cm de altura y 14 cm de diámetro, base de 30 cm de diámetro y base empotrable de acero inoxidable de 76,5 cm de altura y 22 cm de diámetro, longitud total del conjunto 126,5 cm, cierre mediante llave de cabeza cuadrada, acabado con pintura epoxi, fijado a una base de concreto f'c=210 kg/cm² (3000 psi), clase de exposición F0 S0 P0 C0, tamaño máximo del agregado 19 mm, consistencia plástica con aglomerante hidráulico, compuesto por cementos de alta resistencia y aditivos específicos, de fraguado rápido.
Criterio de valoración económica: El precio incluye la excavación.
Incluye: Replanteo. Excavación con medios manuales. Fundido de la base de apoyo. Montaje. Eliminación y limpieza del material sobrante.
Criterio de medición de proyecto: Número de unidades previstas, según documentación gráfica de Proyecto.
Criterio de medición de obra: Se medirá el número de unidades realmente ejecutadas según especificaciones de Proyecto.

| Código | Ud | Descripción | Rendimiento | Precio | Importe |
|---|---|---|---|---|---|
| mt52mug390a | Ud | Bolardo retráctil de elevación y descenso automáticos, con cuerpo de acero inoxidable de 50 cm de altura y 14 cm de diámetro, base de 30 cm de diámetro y base empotrable de acero inoxidable de 76,5 cm de altura y 22 cm de diámetro, longitud total del conjunto 126,5 cm, cierre mediante llave de cabeza cuadrada, acabado con pintura epoxi. (material) | 1.000 | 76734.42 | 76734.42 |
| mt10hmf110akb | m³ | Concreto simple f'c=210 kg/cm² (3000 psi), clase de exposición F0 S0 P0 C0, tamaño máximo del agregado 19 mm, consistencia blanda, premezclado, según ACI 318. (material) | 0.250 | 2813.45 | 703.36 |
| mt09amp010a | kg | Aglomerante hidráulico, compuesto por cementos de alta resistencia y aditivos específicos, de fraguado rápido. (material) | 0.200 | 16.17 | 3.23 |
| mo041 | h | Albañil de obra civil. (mano de obra) | 0.723 | 115.52 | 83.52 |
| mo087 | h | Ayudante de albañil de obra civil. (mano de obra) | 0.723 | 86.35 | 62.43 |
| % | % | Herramienta menor | 2 % | 77586.96 | 1551.74 |
|  |  | Costes directos |  |  | 79138.70 |
