# Prueba ultrasónica de pilotes

- Propiedad del archivo: CYPE INGENIEROS, S.A.
- Formato: FIEBDC-3/2002
- Ámbito geográfico: Honduras
- Divisa: HNL
- Costes indirectos: 3.00 %
- Gastos generales: 13.00 %
- Beneficio industrial: 6.00 %
- IVA: 15.00 %

## X Control de calidad y pruebas

### XI Cimentaciones

#### XIP Pilotes

**XIP020** Ud Prueba ultrasónica de pilotes.
Prueba ultrasónica a realizar en obra, sobre un pilote de entre 60 y 120 cm de diámetro, para la determinación de su integridad estructural según ASTM D6760.
Incluye: Desplazamiento a obra. Realización de pruebas. Redacción de informe de los resultados de las pruebas realizadas.
Criterio de medición de proyecto: Prueba a realizar, según documentación del Plan de control de calidad.

| Código | Ud | Descripción | Rendimiento | Precio | Importe |
|---|---|---|---|---|---|
| mt49pil020b | Ud | Prueba ultrasónica para comprobar la integridad estructural de un pilote de entre 60 y 120 cm de diámetro según ASTM D6760, incluso instrumentación previa con tres tubos de acero, tres diagrafías, desplazamiento a obra e informe de resultados. (material) | 1.000 | 11856.96 | 11856.96 |
| % | % | Herramienta menor | 2 % | 11856.96 | 237.14 |
|  |  | Costes directos |  |  | 12094.10 |
