# Tapón de plástico para protección de extremo de armadura

- Propiedad del archivo: CYPE INGENIEROS, S.A.
- Formato: FIEBDC-3/2002
- Ámbito geográfico: Honduras
- Divisa: HNL
- Costes indirectos: 3.00 %
- Gastos generales: 13.00 %
- Beneficio industrial: 6.00 %
- IVA: 15.00 %

## Y Seguridad y salud

### YC Sistemas de protección colectiva

#### YCJ Protección de extremos de armaduras

**YCJ010** Ud Tapón de plástico para protección de extremo de armadura.
Protección de extremo de armadura de 12 a 32 mm de diámetro, mediante colocación de tapón protector de PVC, tipo seta, de color rojo, amortizable en 10 usos.
Criterio de medición de proyecto: Número de unidades previstas, según Estudio o Estudio Básico de Seguridad y Salud.
Criterio de medición de obra: Se medirá el número de unidades realmente colocadas según especificaciones de Estudio o Estudio Básico de Seguridad y Salud.

| Código | Ud | Descripción | Rendimiento | Precio | Importe |
|---|---|---|---|---|---|
| mt50spr045 | Ud | Tapón protector de PVC, tipo seta, de color rojo, para protección de los extremos de las armaduras. (material) | 0.100 | 2.99 | 0.30 |
| mo120 | h | Peón Seguridad y Salud. (mano de obra) | 0.012 | 82.13 | 0.99 |
| % | % | Herramienta menor | 2 % | 1.29 | 0.03 |
|  |  | Costes directos |  |  | 1.32 |
