# Marquesina de protección de paso peatonal en el interior del edificio

- Propiedad del archivo: CYPE INGENIEROS, S.A.
- Formato: FIEBDC-3/2002
- Ámbito geográfico: Honduras
- Divisa: HNL
- Costes indirectos: 3.00 %
- Gastos generales: 13.00 %
- Beneficio industrial: 6.00 %
- IVA: 15.00 %

## Y Seguridad y salud

### YC Sistemas de protección colectiva

#### YCM Escaleras, marquesinas, pasarelas y plataformas

**YCM026** m Marquesina de protección de paso peatonal en el interior del edificio.
Marquesina de protección de paso peatonal en el interior del edificio ante la posible caída de objetos formada por: estructura metálica tubular de 1,00 m de ancho y 3,00 m de altura, amortizable en 8 usos y plataforma de tablero de madera de pino de 22 mm de espesor, reforzado en su parte inferior por tabloncillos clavados con puntas planas de acero, en sentido contrario, amortizable en 4 usos.
Criterio de medición de proyecto: Longitud medida según Estudio o Estudio Básico de Seguridad y Salud.
Criterio de medición de obra: Se medirá la longitud realmente montada según especificaciones de Estudio o Estudio Básico de Seguridad y Salud.

| Código | Ud | Descripción | Rendimiento | Precio | Importe |
|---|---|---|---|---|---|
| mt50spa010g | Ud | Pórtico de andamio metálico tubular de 1 m de ancho y 3 m de altura. (material) | 0.067 | 869.34 | 58.25 |
| mt50spa020c | Ud | Diagonalización de arriostramiento para módulo de andamio de 3 m de altura. (material) | 0.134 | 419.70 | 56.24 |
| mt50spa030a | Ud | Base regulable para pórtico. (material) | 0.134 | 499.44 | 66.92 |
| mt50spa040d | Ud | Longitudinal para andamio de 3 m de longitud. (material) | 0.067 | 292.40 | 19.59 |
| mt13blm010d | m² | Tablero de madera de pino hidrofugada, espesor 22 mm. (material) | 0.375 | 305.90 | 114.71 |
| mt50spa050g | m³ | Tabloncillo de madera de pino, dimensiones 15x5,2 cm. (material) | 0.007 | 11044.52 | 77.31 |
| mt50sph020 | kg | Puntas planas de acero de 20x100 mm. (material) | 0.019 | 31.45 | 0.60 |
| mo119 | h | Oficial 1ª Seguridad y Salud. (mano de obra) | 0.362 | 114.04 | 41.28 |
| mo120 | h | Peón Seguridad y Salud. (mano de obra) | 0.362 | 82.13 | 29.73 |
| % | % | Herramienta menor | 2 % | 464.63 | 9.29 |
|  |  | Costes directos |  |  | 473.92 |
