# Plataforma en voladizo para descarga de materiales en planta

- Propiedad del archivo: CYPE INGENIEROS, S.A.
- Formato: FIEBDC-3/2002
- Ámbito geográfico: Honduras
- Divisa: HNL
- Costes indirectos: 3.00 %
- Gastos generales: 13.00 %
- Beneficio industrial: 6.00 %
- IVA: 15.00 %

## Y Seguridad y salud

### YC Sistemas de protección colectiva

#### YCM Escaleras, marquesinas, pasarelas y plataformas

**YCM060** Ud Plataforma en voladizo para descarga de materiales en planta.
Plataforma metálica en voladizo fija, para descarga de materiales en planta, de 1,80 m de ancho y 1,56 m de largo, con barandas y puertas de seguridad batientes, para una carga máxima admitida de 1.500 kg, amortizable en 150 usos, fijada a la losa mediante anclajes y puntales metálicos telescópicos.
Criterio de medición de proyecto: Número de unidades previstas, según Estudio o Estudio Básico de Seguridad y Salud.
Criterio de medición de obra: Se medirá el número de unidades realmente colocadas según especificaciones de Estudio o Estudio Básico de Seguridad y Salud.

| Código | Ud | Descripción | Rendimiento | Precio | Importe |
|---|---|---|---|---|---|
| mt50spa090a | Ud | Plataforma metálica en voladizo, fija, para descarga de materiales en planta, de 1,80 m de anchura y 1,56 m de longitud, con barandas y puertas de seguridad batientes, para una carga máxima admitida de 1.500 kg y una velocidad máxima de descenso de la carga, suspendida y transportada por la grúa, no superior a 0,20 m/s. (material) | 0.007 | 18719.53 | 131.04 |
| mt50spa081a | Ud | Puntal metálico telescópico, de hasta 3 m de altura. (material) | 0.040 | 500.56 | 20.02 |
| mt07ala001j | kg | Pletina de acero laminado A 572 Grado 42, según ASTM A 572, para aplicaciones estructurales. Trabajada y montada en taller, para colocar en obra. (material) | 0.100 | 63.82 | 6.38 |
| mt11aka200 | Ud | Varilla roscada. (material) | 8.000 | 18.67 | 149.36 |
| mt07aav040a | Ud | Tuerca y arandela de acero cincado 4,8 según ISO 898-2, de 16 mm de diámetro. (material) | 16.000 | 9.89 | 158.24 |
| mo119 | h | Oficial 1ª Seguridad y Salud. (mano de obra) | 0.241 | 114.04 | 27.48 |
| mo120 | h | Peón Seguridad y Salud. (mano de obra) | 0.241 | 82.13 | 19.79 |
| % | % | Herramienta menor | 2 % | 512.31 | 10.25 |
|  |  | Costes directos |  |  | 522.56 |
