# Vallado provisional de solar con malla soldada

- Propiedad del archivo: CYPE INGENIEROS, S.A.
- Formato: FIEBDC-3/2002
- Ámbito geográfico: Honduras
- Divisa: HNL
- Costes indirectos: 3.00 %
- Gastos generales: 13.00 %
- Beneficio industrial: 6.00 %
- IVA: 15.00 %

## Y Seguridad y salud

### YC Sistemas de protección colectiva

#### YCR Vallado provisional de solar

**YCR010** m Vallado provisional de solar con malla soldada.
Vallado provisional de solar, de 2,2 m de altura, compuesto por malla soldada tipo 6x6 8/8 de acero Grado 70, con varillas espaciadas 15,24x15,24 cm de Ø 4,11 mm, sujeta mediante puntas planas de acero a rollizos de madera, de 10 a 12 cm de diámetro y 3,2 m de longitud, hincados en el terreno cada 2,5 m, amortizables en 5 usos.
Criterio de medición de proyecto: Longitud medida según Estudio o Estudio Básico de Seguridad y Salud.
Criterio de medición de obra: Se medirá la longitud realmente montada según especificaciones de Estudio o Estudio Básico de Seguridad y Salud.

| Código | Ud | Descripción | Rendimiento | Precio | Importe |
|---|---|---|---|---|---|
| mt07ame120cc | m² | Malla soldada tipo 6x6 8/8 de acero Grado 70, con varillas lisas espaciadas 15,24x15,24 cm de 4,11 mm de diámetro, según ASTM A 185 y ASTM A 497. (material) | 2.300 | 35.11 | 80.75 |
| mt50spv030a | m | Rollizo de madera, de 10 a 12 cm de diámetro. (material) | 0.371 | 117.56 | 43.61 |
| mt50sph020 | kg | Puntas planas de acero de 20x100 mm. (material) | 0.008 | 31.45 | 0.25 |
| mo119 | h | Oficial 1ª Seguridad y Salud. (mano de obra) | 0.121 | 114.04 | 13.80 |
| mo120 | h | Peón Seguridad y Salud. (mano de obra) | 0.121 | 82.13 | 9.94 |
| % | % | Herramienta menor | 2 % | 148.35 | 2.97 |
|  |  | Costes directos |  |  | 151.32 |
