# Vallado provisional de solar con placas prefabricadas de concreto

- Propiedad del archivo: CYPE INGENIEROS, S.A.
- Formato: FIEBDC-3/2002
- Ámbito geográfico: Honduras
- Divisa: HNL
- Costes indirectos: 3.00 %
- Gastos generales: 13.00 %
- Beneficio industrial: 6.00 %
- IVA: 15.00 %

## Y Seguridad y salud

### YC Sistemas de protección colectiva

#### YCR Vallado provisional de solar

**YCR040** m Vallado provisional de solar con placas prefabricadas de concreto.
Vallado provisional de solar, de 2 m de altura, compuesto por placas aligeradas de concreto reforzado, de 1,92x0,40 m y 4 cm de espesor, amortizables en 5 usos, y soportes prefabricados de concreto reforzado, de 2,5 m de longitud y 12x14 cm de sección, anclados al terreno mediante dados de concreto f'c=210 kg/cm² (3000 psi), clase de exposición F0 S0 P0 C0, tamaño máximo del agregado 19 mm, consistencia plástica de 60x60x60 cm, cada 2,0 m, amortizables en 5 usos.
Criterio de medición de proyecto: Longitud medida según Estudio o Estudio Básico de Seguridad y Salud.
Criterio de medición de obra: Se medirá la longitud realmente montada según especificaciones de Estudio o Estudio Básico de Seguridad y Salud.

| Código | Ud | Descripción | Rendimiento | Precio | Importe |
|---|---|---|---|---|---|
| mt50spv065 | Ud | Placa aligerada de concreto reforzado de 1,92x0,4 m y 4 cm de espesor. (material) | 0.500 | 288.28 | 144.14 |
| mt50spv060a | Ud | Poste prefabricado de concreto reforzado de 2,5 m de longitud y 12x14 cm de sección. (material) | 0.140 | 677.64 | 94.87 |
| mt10hmf110akc | m³ | Concreto simple f'c=210 kg/cm² (3000 psi), clase de exposición F0 S0 P0 C0, tamaño máximo del agregado 19 mm, consistencia plástica, premezclado, según ACI 318. (material) | 0.151 | 2666.88 | 402.70 |
| mo119 | h | Oficial 1ª Seguridad y Salud. (mano de obra) | 0.603 | 114.04 | 68.77 |
| mo120 | h | Peón Seguridad y Salud. (mano de obra) | 0.603 | 82.13 | 49.52 |
| % | % | Herramienta menor | 2 % | 760.00 | 15.20 |
|  |  | Costes directos |  |  | 775.20 |
