# Marca vial longitudinal

- Propiedad del archivo: CYPE INGENIEROS, S.A.
- Formato: FIEBDC-3/2002
- Ámbito geográfico: Honduras
- Divisa: HNL
- Costes indirectos: 3.00 %
- Gastos generales: 13.00 %
- Beneficio industrial: 6.00 %
- IVA: 15.00 %

## Y Seguridad y salud

### YS Señalización provisional de obras

#### YSH Señalización horizontal

**YSH010** m Marca vial longitudinal.
Aplicación mecánica con máquina de accionamiento manual de pintura alcídica color amarillo, para marca vial longitudinal discontinua, de 30 cm de anchura, para separación de carriles.
Incluye: Premarcaje. Aplicación mecánica de la mezcla con máquina de accionamiento manual.
Criterio de medición de proyecto: Longitud medida según Estudio o Estudio Básico de Seguridad y Salud.
Criterio de medición de obra: Se medirá, a cinta corrida, la longitud realmente ejecutada según especificaciones de Estudio o Estudio Básico de Seguridad y Salud.

| Código | Ud | Descripción | Rendimiento | Precio | Importe |
|---|---|---|---|---|---|
| mt27mvh030b | kg | Pintura alcídica color amarillo. (material) | 0.061 | 94.82 | 5.78 |
| mq11bar010 | h | Barredora remolcada con motor auxiliar. (maquinaria) | 0.001 | 1503.72 | 1.50 |
| mq08war010a | h | Máquina manual, para pintar marcas viales sobre la calzada. (maquinaria) | 0.006 | 757.84 | 4.55 |
| mo119 | h | Oficial 1ª Seguridad y Salud. (mano de obra) | 0.010 | 114.04 | 1.14 |
| mo120 | h | Peón Seguridad y Salud. (mano de obra) | 0.005 | 82.13 | 0.41 |
| % | % | Herramienta menor | 2 % | 13.38 | 0.27 |
|  |  | Costes directos |  |  | 13.65 |
