# Perfilado y refino de excavación, con medios manuales

- Propiedad del archivo: CYPE Ingenieros S.A.
- Formato: FIEBDC-3/2016
- Programa: Generador de precios de la construcción. CYPE Ingenieros, S.A.
- Fecha: 05/04/2024
- Ámbito geográfico: Honduras
- Divisa: HNL
- Costes indirectos: 3 %
- Gastos generales: 13 %
- Beneficio industrial: 6 %
- IVA: 15 %

## A Acondicionamiento del terreno

### AC Movimiento de tierras en obra civil

#### ACP Perfilados, refinos y rasanteos

**ACP030** m² Perfilado y refino de excavación, con medios manuales.
Perfilado y refino de paredes y fondo de zanjas y pozos, en cualquier tipo de terreno excepto en roca, con medios manuales, hasta conseguir un acabado geométrico.
Incluye: Preparación de la zona de trabajo. Situación de los puntos topográficos. Ejecución del perfilado y del refino. Extracción y acopio de las tierras en los bordes de la excavación.
Criterio de medición de proyecto: Superficie medida según documentación gráfica de Proyecto.
Criterio de medición de obra: Se medirá la superficie realmente ejecutada según especificaciones de Proyecto.

| Código | Ud | Descripción | Rendimiento | Precio | Importe |
|---|---|---|---|---|---|
| mo087 | h | Ayudante de albañil de obra civil. (mano de obra) | 0.362 | 85.25 | 30.861 |
| % | % | Herramienta menor | 2 % | 30.861 | 0.617 |
|  |  | Costes directos |  |  | 31.478 |

Residuos:
- excavación: ruo170504 Tierra y piedras distintas de las especificadas en el código 17 05 03. (componente de residuo); rendimiento 33.4 kg; Código LER 17 05 04; Masa del elemento 1 kg; Volumen 0.000625 m3
