# Concreto ciclópeo

- Propiedad del archivo: CYPE Ingenieros S.A.
- Formato: FIEBDC-3/2016
- Programa: Generador de precios de la construcción. CYPE Ingenieros, S.A.
- Fecha: 30/10/2024
- Ámbito geográfico: Honduras
- Divisa: HNL
- Costes indirectos: 3 %
- Gastos generales: 13 %
- Beneficio industrial: 6 %
- IVA: 15 %

## C Cimentaciones

### CH Concretos, aceros y encofrados

#### CHH Concretos

**CHH010** m³ Concreto ciclópeo.
Concreto ciclópeo, realizado con concreto f'c=175 kg/cm² (2500 psi), clase de exposición F0 S0 P0 C0, tamaño máximo del agregado 25 mm, consistencia blanda, mezclado en obra y fundido con medios manuales (60% de volumen) y piedra bola de 15 a 30 cm de diámetro (40% de volumen), para formación de cimentación.
Incluye: Preparación del concreto. Fundido y compactación del concreto. Colocación de las piedras en el concreto fresco. Curado del concreto.
Criterio de medición de proyecto: Volumen teórico, según documentación gráfica de Proyecto.
Criterio de medición de obra: Se medirá el volumen teórico ejecutado según especificaciones de Proyecto, sin incluir los incrementos por excesos de excavación no autorizados.

| Código | Ud | Descripción | Rendimiento | Precio | Importe |
|---|---|---|---|---|---|
| mt08aaa010a | m³ | Agua. (material) | 0.131 | 39.09 | 5.121 |
| mt01arg000i | m³ | Arena cribada. (material) | 0.32 | 353.79 | 113.213 |
| mt01arg001io | m³ | Agregado grueso homogeneizado, de tamaño máximo 25 mm. (material) | 0.567 | 290.18 | 164.532 |
| mt08cem000i | kg | Cemento gris en sacos. (material) | 193.446 | 4.25 | 822.146 |
| mt01arg100b | m³ | Piedra bola de 15 a 30 cm de diámetro. (material) | 0.4 | 570.64 | 228.256 |
| mq06hor010 | h | Mezcladora de concreto eléctrica con una capacidad de amasado de 160 l. (maquinaria) | 0.436 | 78.03 | 34.021 |
| mo045 | h | Armador, en trabajos de colocación del concreto. (mano de obra) | 0.121 | 120.22 | 14.547 |
| mo092 | h | Ayudante de armador, en trabajos de colocación del concreto. (mano de obra) | 0.121 | 89.8 | 10.866 |
| mo113 | h | Peón de albañilería. (mano de obra) | 2.23 | 83.2 | 185.536 |
| mo112 | h | Peón especializado de albañilería. (mano de obra) | 1.326 | 84.56 | 112.127 |
| % | % | Herramienta menor | 2 % | 1690.365 | 33.807 |
|  |  | Costes directos |  |  | 1724.172 |

Residuos:
- colocación: mt01arg000i Arena cribada; factor de residuo 0.009
- colocación: mt01arg001io Agregado grueso homogeneizado, de tamaño máximo 25 mm; factor de residuo 0.009
- colocación: mt08cem000i Cemento gris en sacos; factor de residuo 0.0063
- colocación: mt01arg100b Piedra bola de 15 a 30 cm de diámetro; factor de residuo 0.00768975

## Recursos

**mt08aaa010a** m³ Agua
Datos técnicos: Coste energético 60.000 MJ; Emisión de CO2 30.000 kg

**mt01arg000i** m³ Arena cribada
Datos técnicos: Coste energético 146.250 MJ; Emisión de CO2 7.800 kg; Código LER 01 04 09; Masa del elemento 1950 kg; Volumen 1.21875 m3

**mt01arg001io** m³ Agregado grueso homogeneizado, de tamaño máximo 25 mm
Datos técnicos: Coste energético 146.250 MJ; Emisión de CO2 7.800 kg; Código LER 01 04 08; Masa del elemento 1950 kg; Volumen 1.3 m3

**mt08cem000i** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt01arg100b** m³ Piedra bola de 15 a 30 cm de diámetro
Datos técnicos: Coste energético 146.250 MJ; Emisión de CO2 7.800 kg; Código LER 01 04 08; Masa del elemento 1950 kg; Volumen 1.3 m3
