# Eliminación de marca vial transversal

- Propiedad del archivo: CYPE Ingenieros S.A.
- Formato: FIEBDC-3/2016
- Programa: Generador de precios de la construcción. CYPE Ingenieros, S.A.
- Fecha: 11/11/2025
- Ámbito geográfico: Honduras
- Divisa: HNL
- Costes indirectos: 3 %
- Gastos generales: 13 %
- Beneficio industrial: 6 %
- IVA: 15 %

## D Demoliciones

### DM Firmes y pavimentos

#### DMS Señalización vial

**DMS020** m Eliminación de marca vial transversal.
Eliminación de marca vial transversal continua, de pintura, mediante fresadora manual, y carga manual sobre camión o contenedor.
Incluye: Replanteo. Fresado del pavimento. Barrido mediante barredora mecánica. Limpieza de los restos de obra. Carga manual de escombros sobre camión o contenedor.
Criterio de medición de proyecto: Longitud medida según documentación gráfica de Proyecto.
Criterio de medición de obra: Se medirá la longitud realmente ejecutada según especificaciones de Proyecto.

| Código | Ud | Descripción | Rendimiento | Precio | Importe |
|---|---|---|---|---|---|
| mq06fre010 | h | Equipo de fresado manual para pavimento de concreto, con sistema de aspiración. (maquinaria) | 0.029 | 143.12 | 4.150 |
| mq11bar010 | h | Barredora remolcada con motor auxiliar. (maquinaria) | 0.029 | 1507.81 | 43.726 |
| mq04dua020a | h | Dumper de descarga frontal de 1,5 t de carga útil. (maquinaria) | 0.029 | 132.98 | 3.856 |
| mo087 | h | Ayudante de albañil de obra civil. (mano de obra) | 0.087 | 90.13 | 7.841 |
| % | % | Herramienta menor | 2 % | 59.573 | 1.191 |
|  |  | Costes directos |  |  | 60.764 |
