# Tubo de fundición dúctil

- Propiedad del archivo: CYPE Ingenieros S.A.
- Formato: FIEBDC-3/2016
- Programa: Generador de precios de la construcción. CYPE Ingenieros, S.A.
- Fecha: 30/10/2024
- Ámbito geográfico: Honduras
- Divisa: HNL
- Costes indirectos: 3 %
- Gastos generales: 13 %
- Beneficio industrial: 6 %
- IVA: 15 %

## I Instalaciones

### IU Urbanas

#### IUA Redes de agua potable

**IUA010** m Tubo de fundición dúctil.
Tubo de fundición dúctil para unión por enchufe y caña, con junta elastomérica estándar, de 200 mm de diámetro nominal. Incluso juntas de goma y lubricante para montaje.
Criterio de valoración económica: El precio incluye los equipos y la maquinaria necesarios para el desplazamiento y la disposición en obra de los elementos.
Incluye: Replanteo del recorrido de la tubería. Descenso y colocación de los tubos en el fondo de la zanja. Montaje, conexionado y comprobación de su correcto funcionamiento.
Criterio de medición de proyecto: Longitud medida según documentación gráfica de Proyecto.
Criterio de medición de obra: Se medirá la longitud realmente ejecutada según especificaciones de Proyecto.

| Código | Ud | Descripción | Rendimiento | Precio | Importe |
|---|---|---|---|---|---|
| mt37tfd010fa | m | Tubo de fundición dúctil para unión por enchufe y caña, con junta elastomérica estándar, de 200 mm de diámetro nominal. (material) | 1 | 1748.52 | 1748.520 |
| mt11ade100a | kg | Lubricante para unión mediante junta elástica de tubos y accesorios. (material) | 0.005 | 657.88 | 3.289 |
| mq04cag010a | h | Camión con grúa de hasta 6 t. (maquinaria) | 0.011 | 1252.57 | 13.778 |
| mo008 | h | Fontanero. (mano de obra) | 0.042 | 118.7 | 4.985 |
| mo107 | h | Ayudante de fontanero. (mano de obra) | 0.042 | 86.19 | 3.620 |
| % | % | Herramienta menor | 2 % | 1774.192 | 35.484 |
|  |  | Costes directos |  |  | 1809.676 |
