# Pozo trampa de grasas, de polietileno de alta densidad (PEAD/HDPE)

- Propiedad del archivo: CYPE Ingenieros S.A.
- Formato: FIEBDC-3/2016
- Programa: Generador de precios de la construcción. CYPE Ingenieros, S.A.
- Fecha: 05/04/2024
- Ámbito geográfico: Honduras
- Divisa: HNL
- Costes indirectos: 3 %
- Gastos generales: 13 %
- Beneficio industrial: 6 %
- IVA: 15 %

## I Instalaciones

### IU Urbanas

#### IUE Tratamiento de aguas residuales

**IUE022** Ud Pozo trampa de grasas, de polietileno de alta densidad (PEAD/HDPE).
Formación de pozo trampa de grasas, monobloque, de polietileno de alta densidad, de 1200 mm de diámetro nominal y 6,5 m de altura nominal, con cono reductor de 600 mm de diámetro nominal en la boca, con los pates instalados, base con superficie lisa, una entrada con manguito de unión con junta elástica de 125 mm de diámetro y una salida de 125 mm de diámetro, con ventilación incorporada, sobre solera de 30 cm de espesor de concreto reforzado f'c=280 kg/cm² (4000 psi), clase de exposición F0 S1 P1 C1, tamaño máximo del agregado 19 mm, consistencia blanda, encastre del cuerpo del colector 10 cm en dicha solera, ligeramente armada con malla soldada tipo 6x6 2/2 de acero Grado 70 y losa alrededor de la boca del cono de 150x150 cm y 20 cm de espesor de concreto simple f'c=315 kg/cm² (4500 psi), clase de exposición F0 S2 P1 C0, tamaño máximo del agregado 19 mm, consistencia blanda; con cierre de tapa circular y marco de fundición carga de rotura 250 kN, instalado en junto a bordillos de aceras o zonas de las cunetas de las calles.
Criterio de valoración económica: El precio incluye los equipos y la maquinaria necesarios para el desplazamiento y la disposición en obra de los elementos, pero no incluye la excavación ni el relleno del trasdós.
Incluye: Replanteo. Colocación de la malla soldada para la solera. Fundido y compactación del concreto en formación de solera. Colocación del buzón. Conexionado de los ramales colectores al buzón. Fundido y compactación del concreto para formación de la losa alrededor de la boca del cono. Colocación de marco, tapa de registro y accesorios. Comprobación de su correcto funcionamiento.
Criterio de medición de proyecto: Número de unidades previstas, según documentación gráfica de Proyecto.
Criterio de medición de obra: Se medirá el número de unidades realmente ejecutadas según especificaciones de Proyecto.

| Código | Ud | Descripción | Rendimiento | Precio | Importe |
|---|---|---|---|---|---|
| mt10haf110kkc | m³ | Concreto f'c=280 kg/cm² (4000 psi), clase de exposición F0 S1 P1 C1, tamaño máximo del agregado 19 mm, consistencia blanda, premezclado, según ACI 318. (material) | 0.681 | 3256.4 | 2217.608 |
| mt07ame120ii | m² | Malla soldada tipo 6x6 2/2 de acero Grado 70, con varillas lisas espaciadas 15,24x15,24 cm de 6,65 mm de diámetro, según ASTM A 185 y ASTM A 497. (material) | 2.27 | 83.44 | 189.409 |
| mt11ras170ob | Ud | Pozo trampa de grasas, monobloque, de polietileno de alta densidad, de 1200 mm de diámetro nominal y 6,5 m de altura nominal, con cono reductor de 600 mm de diámetro nominal en la boca, con los pates instalados, base con superficie lisa, una entrada con manguito de unión con junta elástica de 125 mm de diámetro y una salida de 125 mm de diámetro, con ventilación incorporada. (material) | 1 | 155973.59 | 155973.590 |
| mt10hmf110ftb | m³ | Concreto simple f'c=315 kg/cm² (4500 psi), clase de exposición F0 S2 P1 C0, tamaño máximo del agregado 19 mm, consistencia blanda, premezclado, según ACI 318. (material) | 0.224 | 3660.86 | 820.033 |
| mt46tpr010g | Ud | Tapa circular y marco de fundición dúctil de 660 mm de diámetro exterior y 40 mm de altura, paso libre de 550 mm, para pozo, carga de rotura 250 kN. Tapa revestida con pintura bituminosa y marco sin cierre ni junta. (material) | 1 | 1930.38 | 1930.380 |
| mq04cag010a | h | Camión con grúa de hasta 6 t. (maquinaria) | 0.305 | 1249.17 | 380.997 |
| mo041 | h | Albañil de obra civil. (mano de obra) | 2.489 | 114.04 | 283.846 |
| mo087 | h | Ayudante de albañil de obra civil. (mano de obra) | 1.245 | 85.25 | 106.136 |
| % | % | Herramienta menor | 2 % | 161901.999 | 3238.040 |
|  |  | Costes directos |  |  | 165140.039 |

Residuos:
- colocación: mt10haf110kkc; factor de residuo 0.00132034
- colocación: mt07ame120ii; factor de residuo 0.0202565
- colocación: mt10hmf110ftb; factor de residuo 0.00121267

## Recursos

**mt10haf110kkc** m³ Concreto f'c=280 kg/cm² (4000 psi)
Datos técnicos: Coste energético 2208.000 MJ; Emisión de CO2 253.000 kg; Código LER 17 01 01; Masa del elemento 2300 kg; Volumen 1.533333 m3

**mt07ame120ii** m² Malla soldada tipo 6x6 2/2 de acero Grado 70
Datos técnicos: Coste energético 36.174 MJ; Emisión de CO2 1.877 kg; Código LER 17 04 05; Masa del elemento 3.68 kg; Volumen 0.001752 m3

**mt11ras170ob** Ud Pozo trampa de grasas
Datos técnicos: Coste energético 55007.902 MJ; Emisión de CO2 1950.877 kg
Residuos:
- embalaje: re150101 Envases de papel y cartón. (componente de residuo); rendimiento 0.086 kg; Código LER 15 01 01; Masa del elemento 1 kg; Volumen 0.001333 m3

**mt10hmf110ftb** m³ Concreto simple f'c=315 kg/cm² (4500 psi)
Datos técnicos: Coste energético 2208.000 MJ; Emisión de CO2 253.000 kg; Código LER 17 01 01; Masa del elemento 2300 kg; Volumen 1.533333 m3

**mt46tpr010g** Ud Tapa circular y marco de fundición dúctil de 660 mm de diámetro exterior y 40 mm de altura
Datos técnicos: Coste energético 848.089 MJ; Emisión de CO2 52.911 kg
Residuos:
- embalaje: re150101 Envases de papel y cartón; rendimiento 0.072 kg
