# Estación depuradora biológica

- Propiedad del archivo: CYPE Ingenieros S.A.
- Formato: FIEBDC-3/2016
- Programa: Generador de precios de la construcción. CYPE Ingenieros, S.A.
- Fecha: 05/04/2024
- Ámbito geográfico: Honduras
- Divisa: HNL
- Costes indirectos: 3 %
- Gastos generales: 13 %
- Beneficio industrial: 6 %
- IVA: 15 %

## I Instalaciones

### IU Urbanas

#### IUE Tratamiento de aguas residuales

**IUE052** Ud Estación depuradora biológica.
Estación depuradora biológica de aguas residuales, tecnología VFL, capacidad para 400 usuarios (H.E.), carga media de materia orgánica contaminante (DBO5) de 24 kg/día y caudal máximo de agua depurada de 60000 litros/día, equipada con una estación de bombeo, dos reactores biológicos tipo AT, dos compresores y un depósito de fangos. Totalmente instalada y en funcionamiento, sin incluir la excavación, la nivelación ni el relleno del trasdós.
Incluye: Replanteo. Colocación de la estación depuradora. Conexionado con las redes de conducción de agua, de salubridad y eléctrica. Puesta en marcha.
Criterio de medición de proyecto: Número de unidades previstas, según documentación gráfica de Proyecto.
Criterio de medición de obra: Se medirá el número de unidades realmente ejecutadas según especificaciones de Proyecto.

| Código | Ud | Descripción | Rendimiento | Precio | Importe |
|---|---|---|---|---|---|
| mt46edb010q | Ud | Estación depuradora biológica de aguas residuales, tecnología VFL, capacidad para 400 usuarios (H.E.), carga media de materia orgánica contaminante (DBO5) de 24 kg/día y caudal máximo de agua depurada de 60000 litros/día, equipada con una estación de bombeo, dos reactores biológicos tipo AT, dos compresores y un depósito de fangos. (material) | 1 | 3205662.74 | 3205662.740 |
| mq04cag010a | h | Camión con grúa de hasta 6 t. (maquinaria) | 2.2 | 1249.17 | 2748.174 |
| mo008 | h | Fontanero. (mano de obra) | 24.109 | 117.18 | 2825.093 |
| mo107 | h | Ayudante de fontanero. (mano de obra) | 24.109 | 85.08 | 2051.194 |
| mo003 | h | Electricista. (mano de obra) | 2.411 | 117.18 | 282.521 |
| mo102 | h | Ayudante de electricista. (mano de obra) | 2.411 | 85.08 | 205.128 |
| % | % | Herramienta menor | 2 % | 3213774.850 | 64275.497 |
|  |  | Costes directos |  |  | 3278050.347 |

## Recursos

**mt46edb010q** Ud Estación depuradora biológica de aguas residuales
Datos técnicos: Coste energético 438528.046 MJ; Emisión de CO2 15552.073 kg
Residuos:
- embalaje: re150101 Envases de papel y cartón. (componente de residuo); rendimiento 0.086 kg; Código LER 15 01 01; Masa del elemento 1 kg; Volumen 0.001333 m3
