# Preinstalación de contador de riego

- Propiedad del archivo: CYPE Ingenieros S.A.
- Formato: FIEBDC-3/2016
- Programa: Generador de precios de la construcción. CYPE Ingenieros, S.A.
- Fecha: 05/04/2024
- Ámbito geográfico: Honduras
- Divisa: HNL
- Costes indirectos: 3 %
- Gastos generales: 13 %
- Beneficio industrial: 6 %
- IVA: 15 %

## I Instalaciones

### IU Urbanas

#### IUR Redes de riego

**IUR040** Ud Preinstalación de contador de riego.
Preinstalación de contador de riego de 4" DN 100 mm, colocado en gabinete prefabricado, conectado al ramal de acometida y al ramal de abastecimiento y distribución, formada por dos llaves de corte de compuerta de latón fundido; grifo de purga y válvula de retención. Incluso cerradura especial de cuadradillo y demás material auxiliar. Totalmente montada, conexionada y probada.
Criterio de valoración económica: El precio no incluye el contador.
Incluye: Replanteo. Colocación y fijación de accesorios y piezas especiales.
Criterio de medición de proyecto: Número de unidades previstas, según documentación gráfica de Proyecto.
Criterio de medición de obra: Se medirá el número de unidades realmente ejecutadas según especificaciones de Proyecto.

| Código | Ud | Descripción | Rendimiento | Precio | Importe |
|---|---|---|---|---|---|
| mt37svc010w | Ud | Válvula de compuerta de latón fundido, para roscar, de 4". (material) | 2 | 4585.62 | 9171.240 |
| mt37sgl010c | Ud | Grifo de purga de 25 mm. (material) | 1 | 207.77 | 207.770 |
| mt37svr010i | Ud | Válvula de retención de latón para roscar de 4". (material) | 1 | 3609.1 | 3609.100 |
| mt37cir010d | Ud | Gabinete de fibra de vidrio de 100x70x40 cm para alojar medidor individual de agua de 80 a 100 mm, provisto de cerradura especial de cuadradillo. (material) | 1 | 7428.48 | 7428.480 |
| mt37www010 | Ud | Material auxiliar para instalaciones de fontanería. (material) | 1 | 43.81 | 43.810 |
| mo008 | h | Fontanero. (mano de obra) | 2.411 | 117.18 | 282.521 |
| mo107 | h | Ayudante de fontanero. (mano de obra) | 1.205 | 85.08 | 102.521 |
| % | % | Herramienta menor | 4 % | 20845.442 | 833.818 |
|  |  | Costes directos |  |  | 21679.260 |

## Recursos

**mt37svc010w** Ud Válvula de compuerta de latón fundido, para roscar, de 4"
Datos técnicos: Coste energético 1809.752 MJ; Emisión de CO2 121.606 kg
Residuos:
- embalaje: re150101 Envases de papel y cartón. (componente de residuo); rendimiento 0.077 kg; Código LER 15 01 01; Masa del elemento 1 kg; Volumen 0.001333 m3

**mt37sgl010c** Ud Grifo de purga de 25 mm
Datos técnicos: Coste energético 0.039 MJ; Emisión de CO2 0.061 kg
Residuos:
- embalaje: re150101 Envases de papel y cartón; rendimiento 0.072 kg

**mt37svr010i** Ud Válvula de retención de latón para roscar de 4"
Datos técnicos: Coste energético 4269.550 MJ; Emisión de CO2 286.803 kg
Residuos:
- embalaje: re150101 Envases de papel y cartón; rendimiento 0.074 kg
