# Aspersor

- Propiedad del archivo: CYPE Ingenieros S.A.
- Formato: FIEBDC-3/2016
- Programa: Generador de precios de la construcción. CYPE Ingenieros, S.A.
- Fecha: 05/04/2024
- Ámbito geográfico: Honduras
- Divisa: HNL
- Costes indirectos: 3 %
- Gastos generales: 13 %
- Beneficio industrial: 6 %
- IVA: 15 %

## I Instalaciones

### IU Urbanas

#### IUR Redes de riego

**IUR060** Ud Aspersor.
Cañón de riego, de aluminio anodizado con acabado epoxídico, con tobera cónica, alcance de 38 a 71 m, inclinación de la trayectoria 24°, caudal de 23 a 129 m³/h, conexión de 2" de diámetro. Incluso accesorios de conexión a la tubería de abastecimiento y distribución. Totalmente montado, conexionado y probado.
Incluye: Instalación en el terreno y conexión hidráulica a la tubería de abastecimiento y distribución. Limpieza hidráulica de la unidad. Ajuste del caudal de agua.
Criterio de medición de proyecto: Número de unidades previstas, según documentación gráfica de Proyecto.
Criterio de medición de obra: Se medirá el número de unidades realmente ejecutadas según especificaciones de Proyecto.

| Código | Ud | Descripción | Rendimiento | Precio | Importe |
|---|---|---|---|---|---|
| mt48asp030b | Ud | Cañón de riego, de aluminio anodizado con acabado epoxídico, con tobera cónica, alcance de 38 a 71 m, inclinación de la trayectoria 24°, caudal de 23 a 129 m³/h, conexión de 2" de diámetro, rodamientos herméticos. (material) | 1 | 44900.89 | 44900.890 |
| mt37tpj023hf | Ud | Collarín de toma de PP con cuatro tornillos, para tubo de 90 mm de diámetro exterior, con toma para conexión roscada de 2" de diámetro, PN=16 atm, con juntas elásticas de EPDM, según ISO 15874-3. (material) | 1 | 344.8 | 344.800 |
| mo008 | h | Fontanero. (mano de obra) | 0.301 | 117.18 | 35.271 |
| mo107 | h | Ayudante de fontanero. (mano de obra) | 0.301 | 85.08 | 25.609 |
| % | % | Herramienta menor | 2 % | 45306.570 | 906.131 |
|  |  | Costes directos |  |  | 46212.701 |

Residuos:
- colocación: mt37tpj023hf; factor de residuo 0.0269211

## Recursos

**mt37tpj023hf** Ud Collarín de toma de PP con cuatro tornillos
Datos técnicos: Coste energético 36.833 MJ; Emisión de CO2 1.858 kg; Código LER 17 02 03; Masa del elemento 0.38 kg; Volumen 0.000633 m3
Residuos:
- embalaje: re150101 Envases de papel y cartón. (componente de residuo); rendimiento 0.035 kg; Código LER 15 01 01; Masa del elemento 1 kg; Volumen 0.001333 m3
