# Caja de registro prefabricada de concreto, para la red de telecomunicaciones de fibra óptica

- Propiedad del archivo: CYPE Ingenieros S.A.
- Formato: FIEBDC-3/2016
- Programa: Generador de precios de la construcción. CYPE Ingenieros, S.A.
- Fecha: 05/04/2024
- Ámbito geográfico: Honduras
- Divisa: HNL
- Costes indirectos: 3 %
- Gastos generales: 13 %
- Beneficio industrial: 6 %
- IVA: 15 %

## I Instalaciones

### IU Urbanas

#### IUT Redes de telecomunicaciones

**IUT020** Ud Caja de registro prefabricada de concreto, para la red de telecomunicaciones de fibra óptica.
Caja de registro de concreto reforzado, de 1000x1000 mm de dimensiones interiores, 1250x1250x1000 mm de dimensiones exteriores, con tapa de fundición clase D-400, para la red de telecomunicaciones de fibra óptica, colocada sobre solera de concreto simple f'c=210 kg/cm² (3000 psi), clase de exposición F0 S0 P0 C0, tamaño máximo del agregado 19 mm, consistencia blanda de 10 cm de espesor. Incluso fundido y compactación del concreto para la formación de solera, conexiones con los ductos y remates. Totalmente montada, sin incluir la excavación ni el relleno perimetral posterior.
Incluye: Replanteo de la caja de registro. Eliminación de las tierras sueltas del fondo de la excavación. Fundido y compactación del concreto en formación de solera. Colocación de la caja de registro. Conexionado de tubos de la canalización. Colocación de accesorios.
Criterio de medición de proyecto: Número de unidades previstas, según documentación gráfica de Proyecto.
Criterio de medición de obra: Se medirá el número de unidades realmente ejecutadas según especificaciones de Proyecto.

| Código | Ud | Descripción | Rendimiento | Precio | Importe |
|---|---|---|---|---|---|
| mt10hmf110akb | m³ | Concreto simple f'c=210 kg/cm² (3000 psi), clase de exposición F0 S0 P0 C0, tamaño máximo del agregado 19 mm, consistencia blanda, premezclado, según ACI 318. (material) | 0.156 | 2807.25 | 437.931 |
| mt40iar110b | Ud | Caja de registro de concreto reforzado, de 1000x1000 mm de dimensiones interiores, 1250x1250x1000 mm de dimensiones exteriores, con tapa de fundición clase D-400. (material) | 1 | 15603.27 | 15603.270 |
| mq04cag010a | h | Camión con grúa de hasta 6 t. (maquinaria) | 0.11 | 1249.17 | 137.409 |
| mo041 | h | Albañil de obra civil. (mano de obra) | 0.784 | 114.04 | 89.407 |
| mo087 | h | Ayudante de albañil de obra civil. (mano de obra) | 0.784 | 85.25 | 66.836 |
| % | % | Herramienta menor | 2 % | 16334.853 | 326.697 |
|  |  | Costes directos |  |  | 16661.550 |

Residuos:
- colocación: mt10hmf110akb; factor de residuo 0.0014399

## Recursos

**mt10hmf110akb** m³ Concreto simple f'c=210 kg/cm² (3000 psi)
Datos técnicos: Coste energético 1840.000 MJ; Emisión de CO2 230.000 kg; Código LER 17 01 01; Masa del elemento 2300 kg; Volumen 1.533333 m3
